# Anna-Flügge-Straße 2-3, 14467 Potsdam
Angebotsaufforderung (GAEB DA XML 3.3, DA83)
Projekt: 1081
Währung: EUR
Erstellt mit: GXML Toolbox V3.3 R20220330, ORCA AVA 27 27.00.00, 15.07.2026

## 04 Los-3 (Dachdecker, Dachabdichtung und Klempnerarbeiten)
EP-Anteile: Lohn; Sonstiges

### Titel 01 Allgemein

#### Untertitel 01.01 AVB

*Hinweis: Allgemeine Vertragsbedingungen*
Bauvorhaben
Errichtung eines Wohngebäudes für Studierende mit 54 Einheiten und insgesamt 80 Betten an der Ecke Anna-Flügge-Straße / Am Kanal
Standort
Anna-Flügge-Straße 2-3
14467 Potsdam-Mitte
Flur: 6, 25
Gemarkung: 120501 Postdam
Projektbeschreibung
Bei der Potsdamer Mitte handelt es sich um ein im Jahr 1999 förmlich festgesetztes Sanierungsgebiet mit dem Planungsziel, die historische Stadtmitte wiederzugewinnen. Seitdem ist die Potsdamer Mitte einer der bedeutendsten Transformationsräume der Stadt. In den kommenden Monaten und Jahren sollen neue, lebhafte Quartiere für alle Menschen, ein urbanes Stadtzentrum mit dringend benötigen zusätzlichen Wohnungen, Platz für Gewerbetreibende, Cafés und Bars sowie öffentliche Plätze samt Kunst und Kultur entstehen. Als Ergänzung des urbanen Nutzungsmix, zur Revitalisierung des Potsdamer Stadtzentrums entsteht an der Ecke Anna-Flügge-Straße / Am Kanal ein Wohngebäude für Studierende mit 80 Plätzen.
Das Wohngebäude für Studierende, eingebettet in die Potsdamer Mitte und als Teil eines historischen Ensembles, zeichnet sich durch einen vielschichtigen Dialog mit seiner städtebaulichen Umgebung aus.
Die architektonische Struktur des Gebäudes reflektiert die Dreiteilung der historischen Gebäudestruktur, wobei die Höhenstaffelung eine zentrale Rolle spielt.
Die drei Bereiche differenzieren sich vor allem in folgenden Punkten:
Ausbildung der Erdgeschosszone (Höhe des Grundsockel, Putzstuktur,Reliefierung)
- Fassadenfarbe
- Relieflierung der oberen Geschosse
- Ausbildung der Gesimse
- Abstufung der Traufenkante
- Ziegel der schrägen Dachflächen
Die historisch gequaderten Lisenen erfahren eine reduzierte flächige Interpretation und sind zwischen den Fensterachsen angeordnet. Dezent vorgesetzte Faschenausbildungen folgen den historischen Fensterumfassungen. Das Eckgebäude Am Kanal greift die historische Breite mit fünf Fensterachsen auf und interpretiert die Fassadengestaltung entsprechend. Vertikale flächige Lisenen an den Außenecken und in der Nähe des mittig gelegenen Fensters sowie Faschenausbildungen gliedern die Putzfassade. Eine horizontale Linienführung nach dem 2. Obergeschoss spiegelt die ursprüngliche Geschossanzahl wider, wodurch sich die wahrgenommenen Proportionen des Gebäudes harmonisch in die Umgebung einfügen. Die moderne Interpretation der Gesimseausbildung markiert den Übergang zur Dachkonstruktion. Insgesamt schafft das Gebäude eine gelungene Verbindung zwischen historischer Architektur und zeitgemäßer Gestaltung, die sich in die städtebauliche Umgebung integriert.
Das Grundstück liegt unmittelbar an einer befahrbaren, öffentlichen Verkehrsfläche.
Über die Zufahrt, welche die Baulast "Feuerwehr" hinsichtlich der Positionierung und der Dimensionierung berücksichtigt, werden die Außenanlagen des Wohnheimes erschlossen. Die Zufahrt ist befahrbar.
Der Zugang zu dem Wohngebäude für Studierende erfolgt in der Nähe der Zufahrt ebenerdig an der Anna-Flügge Straße. Über das Foyer können, entweder barrierefrei über den Aufzug oder über eine einläufige Treppe, alle oberirdischen Geschosse erreicht werden.  Ebenfalls im Bereich der Zufahrt ist der Fahrradabstellraum ebenerdig zugänglich. Der Technikkeller und die Abstellräume werden über eine Treppe und den Aufzug im Erdgeschoss erschlossen.
Die Gebäudestruktur ist als Hybridkonstruktion aus drei verschiedenen Bauweisen geplant. Dabei steht die Betrachtung der Vorteile der jeweiligen Bauarten im Hinblick auf die Tragfähigkeiten sowie die wirtschaftlichen und nachhaltigkeitsbezogenen Aspekte im Vordergrund. Die Außenwände der Regelschosse werden in monolithischer Mauerwerksbauweise aus verfüllten Wärmedämmziegeln hergestellt. Diese Bauweise zeichnet sich insbesondere dadurch aus, dass in einer einschaligen Außenwand sowohl die Tragstruktur als auch die erforderlichen wärmedämmtechnischen Eigenschaften und Fassadengestaltungen realisieren lassen. Das Erdgeschoss und Untergeschoss wird vollständig in Stahlbetonbauweise geplant, um die aus den weiteren Geschossen anfallenden Lasten sicher abzutragen. Die Geschossdecken werden weitgehend aus Stahlbeton-Halbfertigteilen (Filigrandecken) und wo erforderlich in Ortbetonbauweise ausgeführt. Tragende Innenwände werden, wo tragwerkstechnisch möglich, aus Kalksandstein-Mauerwerk und in Fällen erhöhter statischer Anforderungen aus Stahlbeton hergestellt. Die Dachkonstruktion wird in Holzbauweise ausgeführt. Dabei wird die Primärstruktur als einseitiges Schrägdach mit einer Dachneigung von ca. 45° sowie einem Flachdachbereich aus einhüftigen Brettschichtholzrahmen gebildet, in die raumabschließende Dachbauteile in Holztafelbauweise eingefügt werden.
Aufgrund der örtlichen Gegebenheiten ist für die Lastabtragung in den Baugrund eine Tiefgründung mittels Gründungspfählen vorgesehen, auf denen die Fundamentplatte des Bauwerks lastet.
Alle tragenden Bauteile müssen gemäß den Anforderungen an ein Gebäude der Gebäudeklasse 4 (GK 4) einen Feuerwiderstand von mindestens 60 Minuten aufweisen und werden hinsichtlich der Tragfähigkeit für diese Branddauer nachgewiesen.
Grundstücksfläche: 1159 m²
Bebaute Fläche: 513 m²
Außenanlagen: 704 m²
Brutto-Grundfläche: 2502 m²
Netto-Raumfläche: 1909 m²
Gebäudeklasse: 4
Gebäudehöhe: OK-First +16,80/+17,60, OK Flachdach +15,96 über OK Gelände
Geschosse: 1 Kellergeschoß und 4 Vollgeschosse
Höhenquote OKFF Erdgeschoß: ± 0,00 = 32,95 m.ü.NHN
Angaben zur Baustelle
Das geplante Wohngebäude wird im Sanierungsgebiet "Potsdamer Mitte" im sogenannten Block IV, der in 4 Baulose unterteilt ist, auf dem Baulos 2 mit der Größe von ca. 1159 m² errichtet.
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Westlich grenzt an das geplante Wohngebäude das bestehende Bildungsforum Potsdam,
ein nicht unterkellertes 4-geschossiges Massivbau und südlich das geplante (voraussichtlich sich in Bau befindliche) Wohngebäude des Los-3, ein 4-geschossiges, unterkellertes Massivbau ist.
Das Baufeld ist fast eben mit Höhen zwischen 31,20 und 32,80 meter über NHN.
Die Anlieferung erfolgt aus nördlicher Richtung über die Straße Am Kanal zur Anna-Flügge-Straße (ehemals Kaiserstraße) an der die Baustelle direkt liegt. Grundsätzlich ist die Straßen- verkehrsordnung einzuhalten. Für die Verkehrssicherheit ist der AN verantwortlich. Beim Befahren und Verlassen der
Baustelle muss auf Fußgänger besondere Rücksicht genommen werden (Schrittgeschwindigkeit
einhalten) Die Außenanlagen, insbesondere Straßenbeleuchtung  die sich außerhalb des Bauzaunes befinden, dürfen durch den Baustellenverkehr ausdrücklich nicht beschädigt werden. Anlieferungen mit längeren Standzeiten sind bei der Stadt rechtzeitig anzumelden. Straßensperrungen sind selbstständig und selbstverantwortlich zu beantragen. Die Baustellenfahrzeuge dürfen nur in Absprache mit dem AG auf ausgewiesenen Flächen außerhalb des Bauzauns geparkt werden. Für die Verkehrssicherheit ist der AN verantwortlich. Die Baustelleneinrichtungsflächen(siehe beigefügter Baustelleneinrichtungsplan) für Lager- und Parkmöglichkeiten weisen eingeschränkte Kapazitäten auf. Die Lager- und Stellflächen sind nur
in Absprache mit der örtlichen Bauleitung zu beanspruchen. Das Parken auf der Annaa-Flügge-Straße ist genrell untersagt.
Für das Bauvorhaben liegt ein Baugrundgutachten (Hauptuntersuchung) vom BBiG Brandenburger Baugrundingenieure und Geotechniker GmbH vor, das als LV-Unterlage im Anlagenverzeichnis aufgeführt wird.
Die standortbezogenen Grundwasserhauptzahlen lauten wie folgt:
Niedrigster Grundwasserspiegel: 28,8 m über NHN
Mittlerer Grundwasserspiegel: 29,5 m über NHN
Höchster Grundwasserspiegel: 30,8 m über NHN
Bemessung von Versickerungsanlagen (HGW10): 30,0 m über NHN
Bemessung von Grundwasserhaltungen (BGW): 30,0 m über NHN
Der Standort liegt nicht in der Schutzzone eines Wasserwerkes.
Alle anfallenden Entsorgungsgebühren, die durch Abfälle des AN entstehen, sind vom AN zu übernehmen. Die nächstgelegenen Entsorgungsstellen (Wertstoffhöfe) können bei der Stadtwerke Potsdam erfragt
werden. Solange Baufahrzeuge die Verkehrsflächen des öffentlichen Bereiches frequentieren, sind diese
ständig zu reinigen, falls erforderlich auch mehrmals täglich.
Vom AG wird ein SiGeKo beauftragt. Die Anordungen des SiGeKo sind zu beachten. Gemäß Arbeitsschutzgesetz sowie der DGUV Vorschrift 1 "Grundsätze der Prävention" hat der Auftragnehmer eine Gefährdungsbeurteilung der auf der Baustelle durchgeführten Arbeiten zu erstellen. Die Gefährdungsbeurteilung ist auf Verlangen dem SiGeKo auszuhändigen.
Es sind genormte oder amtlich zugelassene Stoffe und Bauteilen zu verwenden. Für alle auf der
Baustelle verwendeten Baustoffe und Bauteile muss die Verwendbarkeit durch einen
Übereinstimmungsnachweis bestätigt sein.
Der AN des Ausschreibungslos-4 errichtet das Fassadengerüst inkl. Aufzug und wird zur Mitbenützung von AN der Fassadenarbeiten zur Verfügung gestellt. Nach dem Abbau des Fassadengerüstes werden dem AN
keine Gerüste, Hebezeuge, Aufzüge und dergleichen zur Verfügung gestellt. Arbeitsgerüste im Innenbereich sind Bestandteil der entsprechenden Bauleistung und somit in die Baustelleneinrichtung einzukalkulieren.

*Hinweis: Allgemeine Vorbemerkungen*
1. Grundlagen der Ausschreibung
Die Leistungen sind gemäß den Vorschriften der VOB/B (Vergabe- und Vertragsordnung für
Bauleistungen, Teil B) sowie der VOB/C (Allgemeine Technische Vertragsbedingungen für Bauleistungen) in der jeweils aktuellen Fassung auszuführen. Ergänzend gelten die einschlägigen Normen, Verordnungen und gesetzlichen Bestimmungen, insbesondere die Bauordnung des jeweiligen Bundeslandes, die Arbeitsschutzbestimmungen und die Unfallverhütungsvorschriften.
1. Beschreibung der Leistungen
Alle Positionen im Leistungsverzeichnis sind vom AN vollumfänglich, fachgerecht und unter Berücksichtigung der allgemein anerkannten Regeln der Technik auszuführen.
1. Baustellenorganisation
Die Baustelleneinrichtung erfolgt gemäß den Vorgaben des Bauherrn und ist in Abstimmung mit allen beteiligten Gewerken durchzuführen. Der AN hat dafür Sorge zu tragen, dass die Baustelle stets in einem ordnungsgemäßen und sicheren Zustand gehalten wird. Der Zugang zur Baustelle ist freizuhalten, und es sind Maßnahmen zur Einhaltung der Verkehrssicherungspflichten zu treffen.
4. Bauausführung und Qualitätssicherung
Der AN hat die Arbeiten so auszuführen, dass Schäden an angrenzenden Bauwerken und Anlagen vermieden werden. Vor Beginn der Arbeiten sind Bestandsunterlagen und Pläne sorgfältig zu prüfen. Eventuelle Unklarheiten sind unverzüglich mit dem AG oder Planer zu klären. Alle verwendeten Materialien müssen den ausgeschriebenen Spezifikationen entsprechen und auf Wunsch des AG mit Prüfzeugnissen oder Zertifikaten nachgewiesen werden.
5. Ausführungsunterlagen AN
Dem Auftragnehmer werden Ausführungsunterlagen zur Verfügung gestellt. Die Ausführungsunterlagen erhält der Auftragnehmer vor Beginn der Ausführung. Die zur Verfügung gestellten Ausführungsunterlagen dienen dem Auftragnehmer dazu, sofort die Montageplanung / Werkplanung und wenn erforderlich statischen
Unterlagen und Berechnungen mit eigenem, technisch qualifiziertem Personal zu erstellen. Der Auftragnehmer erhält 1 kompletten Satz Ausführungszeichnungen des Architekten. Hat der Auftragnehmer Bedenken gegen die vom Architekten vorgesehene Art der Ausführung, muss dies schriftlich angezeigt werden. Der Auftragnehmer hat im Rahmen der Werkplanung die Koordinierung seiner Gewerke mit allen am bautätigen Firmen und Gewerken in Eigenregie durchzuführen. Der Auftragnehmer hat nach Erhalt der Ausführungsunterlagen, diese umgehend zu prüfen. Die vom Auftragnehmer gegebenenfalls zu erstellenden Montageunterlagen sind an den Architekten zu übergeben. Mit der Ausführung darf erst begonnen werden, wenn die Montageunterlagen / Werkplanung vom Architekten mit Datum und Sichtvermerk versehen werden.
Aus dem Sichtvermerk des Architekten kann ein Mitverschulden an mangelhafter Leistung des Auftragnehmers nicht abgeleitet werden. Der Auftragnehmer verpflichtet sich, vor Ausführung zu überprüfen, dass seine Ausführung zum Zeitpunkt der Montage der tatsächlichen zur Ausführung gekommenen Bau- und
Einrichtungssituation entspricht. Der Auftragnehmer hat alle notwendigen Angaben über Art, Umfang und Reihenfolge für die im Zusammenhang mit seiner zu erbringenden Leistung erforderlichen bauseitigen Vorleistungen und Nebenarbeiten durch andere Auftragnehmer rechtzeitig zu machen und ist für die Wirkung, Arbeitsweise und Leistung dieser bauseitigen Arbeiten im Rahmen seiner Gewährleistung mit verantwortlich.
6. Abrechnung und Mengenprüfung
Die Abrechnung erfolgt nach den tatsächlich erbrachten und aufgemessenen Leistungen. Maßgeblich
sind die Mengenangaben und Abrechnungsregeln gemäß den Vorgaben der VOB/C. Vor der Abrechnung sind alle erbrachten Leistungen vom AG oder dessen Bevollmächtigtem zu prüfen und abzunehmen. Die Rechnungen sind im Original in Papierform jeweils 1-fach bei der zuständigen Objektüberwachung, bzw. dem zuständigen Fachplaner (z.B. HLSE oder Landschaftsbau) sowie digital beim Bauherren einzureichen.
Alle Rechnungen sind in kumulierter und prüfbarer Form aufzustellen. Nachtragsangebote sind in Papierform beim AG, sowie zusätzlich digital beim AG und Architekt
einzureichen.
7. Sicherheit und Arbeitsschutz
Der AN ist verpflichtet, die gültigen Arbeitsschutz- und Unfallverhütungsvorschriften einzuhalten. Der AN trägt die Verantwortung für die Sicherheit seiner Mitarbeiter und der von ihm beauftragten Nachunternehmer auf der Baustelle.
8. Entsorgung und Umweltschutz
Anfallende Abfälle sind gemäß der Gewerbeabfallverordnung sortenrein getrennt zu sammeln, zu befördern und nach Maßgabe des § 8 Abs. 1 Kreislaufwirtschaftsgesetz (KrWG) vorrangig der
Vorbereitung zur Wiederverwendung oder dem Recycling zuzuführen. Im Fall der Abweichung von
diesen Pflichten ist das Vorliegen der Voraussetzungen nach § 8 Abs. 2 GewAbfV zu dokumentieren. Nicht getrennt gehaltene Abfälle sind unverzüglich einer Aufbereitung oder Vorbehandlung zuzuführen. Die Einhaltung dieser Pflicht oder die Abweichung davon (Zuführung zu einer sonstigen Verwertung) sowie die Gründe hierfür sind zu dokumentieren: Es ist darauf zu achten, dass während der Bauausführung keine schädlichen Stoffe in das Erdreich, Grundwasser oder die Umgebung gelangen.
9. Terminplanung und Fristen
Die Einhaltung der im Bauzeitenplan festgelegten Termine ist zwingend erforderlich. Verzögerungen sind unverzüglich schriftlich mitzuteilen. Der AN hat durch geeignete Maßnahmen sicherzustellen, dass Terminverzögerungen vermieden oder minimiert werden.
10. Abweichungen und Änderungen
Abweichungen von der Ausschreibung oder zusätzliche Leistungen dürfen nur nach vorheriger
schriftlicher Zustimmung des Auftraggebers oder Planers ausgeführt werden. Änderungen oder Ergänzungen, die sich während der Bauausführung ergeben, sind in einer Zusatzvereinbarung festzuhalten.
11. Dokumentation und Nachweise
Der AN hat eine lückenlose Bau bzw. Projektdokumentation zu führen, die dem AG auf Verlangen zur Verfügung zu stellen ist. Nach Abschluss der Arbeiten sind dem AG alle relevanten Unterlagen wie Prüfprotokolle, Abnahmeberichte, Meßberichte, Statische Nachweise, Lieferscheine, Enstsorgungsnachweise, Material und Qualitätsnachweise, Fachbauleitererklärung, Bedienungsanleitungen, Pflege und Wartunngshinweise, Werk und Montagepläne, Geräteverzeichnisse, Herstellererklärungen, technische Abnahmen und Prüfungen sowie sonstige Nachweise und Unterlagen in 3-facher Papierausfertigung in beschrifteten Ordnern und 1-fach digital Stick zu übergeben. Die Papier- und die digitale Fassung müssen die gleichen Inhalte besitzen. Diese Aufzählung ist nicht abschließend.
Die technische Dokumentation, die der Bau- bzw. Errichtungsphase zuzuordnen ist, vervollständigt die werkvertragliche Bauleistung und ist eine wesentliche Voraussetzung für eine ordnungsgemäße und dauerhafte Nutzbarkeit des fertiggestellten Werkes.
12. Gewährleistung
Für die erbrachten Leistungen gilt die gesetzliche Gewährleistung nach den Vorschriften des BGB in Verbindung mit der VOB/B. Mängel, die während der Bauzeit oder innerhalb der Gewährleistungsfrist auftreten, sind vom AN auf eigene Kosten zu beseitigen.
13. Bautageberichte
Der AN ist verpflichtet, tägliche Bautageberichte über seine Leistung und die wesentlichen Ereignisse auf der Baustelle anzufertigen und diese Berichte dem AG bzw. seinem Vertreter auf der Baustelle auf Verlangen, spätestens jedoch wöchentlich zur Kenntnis vorzulegen. Der AG bzw. sein Vertreter hat die Kenntnisnahme
durch seine Unterschrift zu bestätigen. Es steht ihm frei, eine vom Inhalt des Berichtes abweichende Sachdarstellung vorzunehmen und im Bautagebericht zu kommentieren. Aus dem Bautagebericht muss Folgendes hervorgehen:
- Anzahl der Beschäftigten, deren Qualifikation
- tägliche Arbeitszeit vor Ort
- maximale und minimale Temperatur, Wetterlage, Witterungsverlauf
- genaue Bezeichnung der ausgeführten Arbeiten (nach Leistungsart und -ort, Zuordnung zu Pos. des LV)
- eingesetzte Großgeräte, Leistungsfortschritt, Unterbrechungen
- Unfälle bzw. sonstige besondere Ereignisse
- Die Bautagesberichte sind gemäß der Titelzusammenstellung des LV's zu gliedern.
- Der erste Bautagesbericht ist dem AG als Entwurf zur Genehmigung in Bezug auf Form, Format, Inhalt etc. vorzulegen.
14. Baustellenbesprechungen
Der AN hat zu den Baustellenbesprechungen, die der AG regelmäßig durchführt, einen geeigneten, bevollmächtigten und deutschsprachigen Vertreter zu entsenden. Die Besprechungen finden jeweils 1 x wöchentlich statt. Die Teilnahme ist ab Vorbereitung / Beginn der Ausführung bis zur vollständigen Abnahme der Leistungen verpflichtend.
Auf Anfrage und in Abstimmung mit der Objektüberwachung kann im Ausnahmefall die Teilnahme ausgesetzt werden. Bei nicht genehmigter Abwesenheit erfolgt ein Einbehalt bei der Abrechnung.
15. Schlussbestimmungen
Sollten einzelne Punkte dieser Vorbemerkungen unwirksam sein, bleibt die Gültigkeit der übrigen Bestimmungen unberührt. Ergänzende Regelungen oder Vereinbarungen sind schriftlich zu treffen und Bestandteil des Vertrages.
16. Bemusterungen
Die Bemusterungen aller Fassaden- und Dachbauteile (Dachziegel, Dachflächenfenster, [weitere Gewerke]) sind soweit möglich in einem gemeinsamen gebündelten Termin durchzuführen. Die Koordination erfolgt über den AG
Alle Kosten, die sich aus den vorgenannten allgemeinen Vorbemerkungen ergeben sind mit den Einheitspreisen der Leistungsbeschreibung abgegolten bzw. unter der Hauptposition der Baustelleneinrichtung zu kalkulieren.

*Hinweis: Standardbesch Abrechnungseinheiten*
STLB-Bau 2024-10 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

#### Untertitel 01.02 Anlagenverzeichnis

*Hinweis: Anlagenverzeichnis*
Architektur
- 1081-AR-PP-00000-LAGEPLAN_250923
- 1081-AR-PP-01000-ERDGESCHOSS_250820
- 1081-AR-PP-01001-AUSSENANLAGEN_250820
- 1081-AR-PP-01010-1. OBERGESCHOSS_250820
- 1081-AR-PP-01020-2. OBERGESCHOSS_250820
- 1081-AR-PP-01030-3. OBERGESCHOSS_250820
- 1081-AR-PP-01040-DACHGESCHOSS_250820
- 1081-AR-PP-01050-DACHDRAUFSICHT_250820
- 1081-AR-PP-01990-UNTERGESCHOSS_250820
- 1081-AR-PP-02000-ANSICHT NORD & WEST_250820
- 1081-AR-PP-02010-ANSICHT OST_250820
- 1081-AR-PP-02020-ANSICHT INNEN NORD & INNEN SÜD_250820
- 1081-AR-PP-03000-SCHNITT A-A_250820
- 1081-AR-PP-03010-SCHNITT B-B, C-C & D-D_250820
- 1081-AR-PP-10507-TORPLAN_250923
- 250819_1081_Detailsammelmappe
- 1081-AR-PP-10408-KONZEPT BAULOGISTIK BLOCK IV LOS2- BAUGRUBENPLAN_251216
- 1081-AR-PP-01000-B-ERDGESCHOSS_Beilage-Türliste_250612
- 1081-AR-PP-01010-B-1. OBERGESCHOSS_Beilage-Türliste_250612
- 1081-AR-PP-01020-B-2. OBERGESCHOSS_Beilage-Türliste_250612
- 1081-AR-PP-01030-B-3. OBERGESCHOSS_Beilage-Türliste_250612
- 1081-AR-PP-01040-B-DACHGESCHOSS_Beilage-Türliste_250612
- 1081-AR-PP-01990-B-UNTERGESCHOSS_Beilage-Türliste_250612
- 240510_1081_Farb- und Materialkonzept_Bauqualitätssicherung
- 240923_1081_BAB_Wohnheim für Studierende
- 250116_1081_Terminplan
- 231218_1081_VIS_Innenhof_©WGA ZT GmbH
- 231218_1081_VIS_Straßenperspektive 01_©WGA ZT GmbH
- 231218_1081_VIS_Straßenperspektive 02_©WGA ZT GmbH

Statik
- 240515_TWP_LP4_Anna-Flügge-Str.2_Gesamtdokument
- 240627_TWP_LP4_Anna-Flügge-Str. 2-3_1.NT
- 240726_1081_BS_Anna-Flügge-Straße 2-3, 14467 Potsdam_BSN LP4_Index A
- Statische Berrechnung Baugrubenverbau vom 03.07.2024-neu_signiert
- 1081-ST-S-F0000-A_BOHRPFÄHLE_250228
- 1081-ST-S-F0001-B_BODENPLATTE_250710
- 1081-ST-S-UG000-C_UNTERGESCHOSS_250722
- 1081-ST-S-01000-C_ERDGESCHOSS_250722
- 1081-ST-S-01010-B_1.OBERGESCHOSS_250722
- 1081-ST-S-01020-B_2.OBERGESCHOSS_250722
- 1081-ST-S-01030-B_3.OBERGESCHOSS_250722
- 1081-ST-S-01040-_DACHGESCHOSS_250326
- 1081-ST-S-TR000-B_TREPPENLÄUFE UG-EG_250722
- 1081-ST-S-TR010-B_TREPPENLÄUFE EG-DG_250722
- 1081-ST-B-F0000-UNTERE BEWEHRUNG BODENPLATTE
- 1081-ST-B-F0001-OBERE BEWEHRUNG BODENPLATTE

Bauphysik
- 240314_bauart_Bvh. Potsdam_NW Schallschutz_LP4_(23-T-172)
- 240314_Energieeinsparnachweis_Anna-Flügge-Straße_LP4
- sommerlicher Wärmeschutz DG

Brandschutz
- 240726_1081_BS_Anna-Flügge-Straße 2-3, 14467 Potsdam_BSN LP4_Index A
- 250505_1081_BS_Anna-Flügge-Straße 2-3, 14467 Potsdam_1.Ergänzung

HKLSE
- 1081-HT-PP-4101D_GR-UG_250423
- 1081-HT-PP-4102D_GR-EG_250423
- 1081-HT-PP-4104C_GR-Regelgeschoss_250423
- 1081-HT-PP-4106B_GR-DG_250423
- 1081-HT-PP-4107B_GR-DD_250423
- 1081-HT-PP-5101_DeWohnung_250423
- 1081-ET-PP-4502C_GR-EG_250423
- 1081-ET-PP-4503C_GR-1OG_250423
- 1081-ET-PP-4504C_GR-2OG_250423
- 1081-ET-PP-4505C_GR-3OG_250423
- 1081-ET-PP-4506C_GR-DG_250423
- 1081-ET-PP-4507C_GR-DD_250423
- 1081-HKLSE-PP-5101E_DeWohnung
- 1081-BAU-PP-4B01D_GR-UG_250423
- 1081-BAU-PP-4B02_GR-EG_250523
- 1081-BAU-PP-4B07B_GR-DD_250423
- 1081-BAU-PP-5B01_Wandscheibe_250523

Vermessung
- ALP Potsdam Am Kanal 45 + Anna-Flügge-Straße 2,3 Studentenwerk Potsdam

Archäologische Untersuchung
- BP_2024_56_Zwischenbericht

Baugrunduntersuchung
- 240408_1081_Potsdamer Mitte Block IV Los 2 Antrag GWA
- 240408_1081_Potsdamer Mitte Block IV Los 2 Antrag GWA-UVP
- potsdam bibliothek stellungnahme gründung
- potsdam neubau studentwenwerk baugrund

Regenwasser Versickerungsplaner
- 23095-240314-BF-Plan
- 23095-240314-LP-Lageplan
- 23095-240314-DP-Detailplan
- 23095-240314-TB

Kampfmittelsondierung
- 05.4B_koordinierter Leitungsplan SPM ZA VE1
- 14.2.1C_RQ Kaiser (Anna-Flügge) -Schwert (Erika-Wolf)
- 14.2.2_RQ-Schwert (Erika-Wolf)-Kaiser (Anna-Flügge)
- 2019-02-12_Rückbau FH-P_Munitionsfreimessung (STP)

### Titel 02 Baustelleneinrichtung

#### Untertitel 02.01 Baustelleneinrichtung

**02.01.0001 Baustelleneinrichtung**
*** Pauschalposition
*** EP-Aufgliederung gefordert
Einrichten, Vorhalten über die gesamte Bauzeit
sowie Räumen der Baustelle einschl. Entfernung von Verunreinigungen, mit folgenden in den Pauschalpreis einzurechnenden Leistungen:
- Herrichten der erforderl. Lager- und Arbeitsplätze
- notwendige Geräte, Werkzeuge und Hilfsmittel
  für Errichtung der Dachkonstruktionen
- Material-Vorhaltekosten
- sowie alle sonstigen Kosten, die der Auftragnehmer zur ordnungsgemäßen Durchführung der Bauaufgabe zu erbringen hat.
Es werden folgende Leistungen bauseits zur Verfügung
gestellt:
- Fassadengerüst (durch Los Fassadenarbeiten)
- Bauwasser
- Baustrom
- Baukran
- 2 St. WC/Sanitärcontainer mit sämtlichen Ver-/Entsorgungsanschlüssen und Einrichtungen
- 2 Stück Umkleidecontainer mit sämtlichen Ver-/Entsorgungsanschlüssen und Einrichtungen
- 2 Stück Aufenthaltscontainer mit sämtlichen Ver-/Entsorgungsanschlüssen und Einrichtungen
- 1 Stück Teeküchecontainer mit sämtlichen Ver-/Entsorgungsanschlüssen und Einrichtungen
Die Nutzung von weiteren Teilen der Baustelleneinrichtung ist
mit dem Bauhauptunternehmer abzustimmen.
Kostenbeteiligung für die Mitbenutzung von sanitären Anlagen,
Baustrom und Bauwasser sowie Baustellensicherheit.
- 0,5% der Netto-Abrechnungssumme für Baustrom/ Bauwasser
- 0,5% der Netto-Abrechnungssumme für Sanitärcontainer
Lager- und Materialcontainer müssen durch den AN bei Bedarf auf Kosten des AN gestellt, unterhalten und geräumt werden, dies ist mit einzukalkulieren. Vom AG wird für diese Zwecke des AN eine Stellplatzfläche in der Größe eines Container-
Systemmoduls zur Verfügung gestellt, siehe dafür den Plan: 1081-AR-PP-10408-KONZEPT BAULOGISTIK BLOCK IV LOS2- BAUGRUBENPLAN_251216
Menge: 1,000 psch

### Titel 03 Dachabdichtungsarbeiten

#### Untertitel 03.01 Technische Vorbemerkungen

*Hinweis: Technische Vorbemerkungen*
DIN-Normen, Vorschriften und Richtlinien:
Es gelten alle DIN-Vorschriften, sowie alle weiteren
Richtlinien, Verordnungen, Merkblätter,
Verarbeitungsrichtlinien etc., die durch die Ausführung
berührt werden jeweils in der neuesten Fassung.
- VOB/C DIN 18 338 - Dachdeckungs-, Dachdichtungsarbeiten
- DIN 18 531 - "Abdichtung von Dächern sowie Balkonen, Loggien und Laubengängen"
- Ergänzende Regelungen der DIN 18195
- DIN EN 795 - Persönliche Absturzschutzausrüstung, Anschlageinrichtungen
- DIN 4108 Wärmeschutz im Hochbau
- DIN 4102 Brandverhalten von Baustoffen und Bauteilen
- EN 12056 Schwerkraftentwässerungsanlagen innerhalb von Gebäuden

#### Untertitel 03.02 Planung

**03.02.0001 Werkplanung**
*** Pauschalposition
*** EP-Aufgliederung gefordert
Erstellen von Werkstatt-, Verlege-, Montage- und Detailplänen nach Aufmaß vor Ort, Grundlage bilden die von der Planung zur Verfügung gestellte Statikunterlagen,
Übersichten, Konstruktions- und Ausführungszeichnungen, sowie die Ausführungsbeschreibungen dieses LVs.
Vorlage zur Prüfung und Freigabe an die Planer:in, in einem prüfbaren Maßstab, bei Bedarf erfolgt mind. eine Korrektur und Wiedervorlage bei der Planer:in. Korrekturen sind
einzupflegen. Zeiten für Erstellung und Prüfläufe sind einzukalkulieren. Erkennbar sein müssen sämtliche:
Attiken, RWAs, Einbauteile, etc, die
Planung der Gefälledämmung sowie andere Planungen.
Beginn und Lieferung von Aufmaß, Werkplanung und Werkstatik haben gem. der benannten Termine
und Fristen in den Anlagen/Formblättern dieser Ausschreibung zu erfolgen
Menge: 1,000 psch

**03.02.0002 Windsogberechnung**
*** Pauschalposition
*** EP-Aufgliederung gefordert
Herstellen einer Windsogberechnung für das ausgeschriebene Flachdach.
Menge: 1,000 psch

#### Untertitel 03.03 Dampfsperre

**03.03.0001 Untergrund reinigen Holz lose Verunreinigung Entfernen Grobschmutz laden transp. LKW AN bis 26km**
*** EP-Aufgliederung gefordert
STLB-Bau 2024-10 033
Reinigen des Untergrundes aus Holz, von grober Verschmutzung, von losen Verunreinigungen, durch Entfernen von Grobschmutz, zur Verbesserung der Haftung, Untergrund waagerecht, aufgenommene Stoffe zur Entsorgung sortieren, sammeln, auf LKW des AN laden, transportieren, zur zugelassenen Lagerfläche des AG Transportweg bis 26km, Abfall ist nicht gefährlich, nicht schadstoffbelastet, die Entsorgung wird gesondert vergütet.
Menge: 327,000 m2

**03.03.0002 Luftdichtheits-diffusionsd.Schicht Bitumenbahn KSP-VAl selbstkl Nähte schließen**
*** EP-Aufgliederung gefordert
STLB-Bau 2024-10 021
Dampfsperre als Luftdichtheits- und diffusionsdichte Schicht sd-Wert größer gleich 1500 m DIN 4108-3, DIN 4108-7, für nicht belüftetes Dach, aus Bitumenbahnen, kaltselbstklebende Polymerbitumenbahn mit Aluminiumverbundeinlage DIN EN 13970 - KSP - V Al, selbstklebend verlegen, Nähte schließen, Untergrund Holz.
Menge: 327,000 m2

**03.03.0003 Randabschluss starr H 35-40cm Elastomerbahn vollfl kleben**
*** EP-Aufgliederung gefordert
STLB-Bau 2024-10 021
Randabschluss, starr, Höhe über Oberkante Belag über 35 bis 40 cm, Dampfsperre hochführen bis Oberkante Dämmschicht, Abdichtung aus Elastomerbahnen, Dicke 3 mm, vollflächig kleben, Abdichtung durch Nageln mechanisch befestigen, Untergrund Mauerwerk, Ausführung gemäß Zeichnung und Einzelbeschreibung,
Einzelbeschreibungs-Nr 'Betrifft Anschluss der Dampfsperre in vorheriger Position an aufgehende Bauteile wie Dachrand, Attika oder Aufzugsschachtkopf'
.
Menge: 56,000 m

**03.03.0004 Anschluss Dampfsperre Bitumen-Schweißbahn Aufsetzkranz H 50cm L 1,2 m B 1,2 m**
*** EP-Aufgliederung gefordert
STLB-Bau 2024-10 021
Anschluss der Dampfsperre von Dächern, aus Bitumen-Schweißbahnen Al + V 60 S4 mit Aluminiumbandeinlage und Glasvlieseinlage 60 g/m2,
an Aufsetzkranz für Lichtkuppel, eckig, Höhe 50 cm,
lichte Länge '1.2' m,
lichte Breite '1.2' m, Untergrund Holz, Ausführung gemäß Zeichnung und Einzelbeschreibung,
Zeichnungs-Nr '1081-AR-DP-23101-VA'

Einzelbeschreibungs-Nr 'Betrifft Anschluss der Dampfsperre in Position 04.3.002 an ein Lichtkuppel'
.
Menge: 1,000 St

**03.03.0005 Anschluss Dampfsperre Bitumen-Schweißbahn Rohrdurchführung Durchm. 10-25cm Klebeflansch**
*** EP-Aufgliederung gefordert
STLB-Bau 2024-10 021
Anschluss der Dampfsperre von Dächern, aus Bitumen-Schweißbahnen Al + G 200 S5 mit Aluminiumbandeinlage und Glasgewebeeinlage 200 g/m2,
an Rohrdurchführung, Durchmesser über 10 bis 25 cm, mit Klebeflansch, Untergrund Holz, Ausführung gemäß Zeichnung und Einzelbeschreibung,
Zeichnungs-Nr '1081-AR-DP-24201-VA'

Einzelbeschreibungs-Nr 'Betrifft Anschluss der Dampfsperre in Position 04.3.002 an runde Dachdurchdringungen aus Aluminium oder Stahl'
.
Menge: 52,000 St

**03.03.0006 Anschluss Dampfsperre Bitumen-Schweißbahn Rohrdurchführung Durchm. bis 10cm Klebeflansch**
*** EP-Aufgliederung gefordert
STLB-Bau 2024-10 021
Anschluss der Dampfsperre von Dächern, aus Bitumen-Schweißbahnen Al + G 200 S5 mit Aluminiumbandeinlage und Glasgewebeeinlage 200 g/m2,
an Rohrdurchführung, Durchmesser bis 10 cm, mit Klebeflansch, Untergrund Holz, Ausführung gemäß Einzelbeschreibung,
Einzelbeschreibungs-Nr 'Anschlagpunkte der Flachdachsicherung'
.
Menge: 14,000 St

**03.03.0007 Anschluss Dampfsperre Bitumen-Schweißbahn Ablauf DN100 Klebeflansch**
*** EP-Aufgliederung gefordert
STLB-Bau 2024-10 021
Anschluss der Dampfsperre von Dächern, aus Bitumen-Schweißbahnen Al + G 200 S5 mit Aluminiumbandeinlage und Glasgewebeeinlage 200 g/m2,
an Ablauf, DN 100, mit Klebeflansch, Untergrund Holz, Ausführung gemäß Zeichnung und Einzelbeschreibung,
Zeichnungs-Nr '1081-AR-DP-24201-VA'

Einzelbeschreibungs-Nr 'Betrifft Anschluss der Dampfsperre in Position 04.3.002 an Dachabläufe'
.
Menge: 5,000 St

**03.03.0008 Luftdichtheits-diffusionsd.Schicht Bitumenbahn Al+G200S5 vollfl schweißen**
*** EP-Aufgliederung gefordert
STLB-Bau 2025-10 021
Dampfsperre als Luftdichtheits- und diffusionsdichte Schicht sd-Wert größer gleich 1500 m DIN 4108-3, DIN 4108-7, für nicht belüftetes Dach, aus Bitumenbahnen, Bitumen-Schweißbahn mit Aluminiumbandeinlage DIN EN 13970 - Al + G 200 S5 mit Aluminiumbandeinlage und Glasgewebeeinlage 200 g/m2, vollflächig auf Ausgleichsschicht schweißen, einschl. Nähte und Stöße, Untergrund Beton, Ausführung gemäß Zeichnung und Einzelbeschreibung,
Einzelbeschreibungs-Nr 'Einbauort: Dachfläche Aufzugsschachtkopf. Einschließlich die An und Abschlüsse an Attika (3-seitig nur, Höhe bis 20 cm) sowie an die  Aufzugschachtentrauchung aus Metall (Abmessungen 400x400mm)'

Zeichnungs-Nr '1081-AR-DP-24101-VA'
.
Menge: 5,500 m2

#### Untertitel 03.04 Wärmedämmung

**03.04.0001 Wärmedämmschicht Flachdach PS-Hartschaum EPS DAA dh 0,035W/(mK) D 180mm einlagig**
*** EP-Aufgliederung gefordert
STLB-Bau 2024-10 021
Wärmedämmschicht als Flachdachdämmung, für nicht belüftetes Dach, aus Polystyrol-Hartschaum in Platten, EPS DIN EN 13163, Anwendungsgebiet DIN 4108-10 DAA, hohe Druckbelastbarkeit - dh, Bemessungswert der Wärmeleitfähigkeit max. 0,035 W/(mK), Nennwert der Wärmeleitfähigkeit max. 0,034 W/(mK), Baustoffklasse DIN 4102-1 B1 (schwerentflammbar), Dicke 180 mm, einlagig, mit Stufenfalz, wärmeaktivierbare Verklebung auf vorh. Dampfsperre.
Menge: 327,000 m2

**03.04.0002 Gefälledämmschicht Flachdach Neigung 2,5-3% PS-Hartschaum EPS DAA dh 0,035W/(mK) D 40mm einlagig**
*** EP-Aufgliederung gefordert
STLB-Bau 2024-10 021
Gefälledämmschicht als Flachdachdämmung, für nicht belüftetes Dach, Neigung über 2,5 bis 3 %, aus Polystyrol-Hartschaum in vorgefertigten Gefälleplatten, EPS DIN EN 13163, Anwendungsgebiet DIN 4108-10 DAA, hohe Druckbelastbarkeit - dh, Bemessungswert der Wärmeleitfähigkeit max. 0,035 W/(mK), Nennwert der Wärmeleitfähigkeit max. 0,034 W/(mK), Baustoffklasse DIN 4102-1 B1 (schwerentflammbar), mittlere Dicke 40 mm, einlagig, stumpf, wärmeaktivierbare Verklebung auf vorh. Dampfsperre.
Menge: 327,000 m2

**03.04.0003 Gefälledämmschicht Flachdach Neigung 2,5-3% PS-Hartschaum EPS DAA dh 0,035W/(mK) D 120mm einlagig**
*** EP-Aufgliederung gefordert
STLB-Bau 2024-10 021
Gefälledämmschicht als Flachdachdämmung, für nicht belüftetes Dach, Neigung über 2,5 bis 3 %, aus Polystyrol-Hartschaum in vorgefertigten Gefälleplatten, EPS DIN EN 13163, Anwendungsgebiet DIN 4108-10 DAA, hohe Druckbelastbarkeit - dh, Bemessungswert der Wärmeleitfähigkeit max. 0,035 W/(mK), Nennwert der Wärmeleitfähigkeit max. 0,034 W/(mK), Baustoffklasse DIN 4102-1 B1 (schwerentflammbar), mittlere Dicke 120 mm, einlagig, stumpf, wärmeaktivierbare Verklebung auf vorh. Dampfsperre, Ausführung gemäß Zeichnung und Einzelbeschreibung,
Zeichnungs-Nr '1081-AR-DP-24101-VA'

Einzelbeschreibungs-Nr 'Aufzugsschachtkopf'
.
Menge: 5,500 m2

**03.04.0004 Wärmedämmschicht Dachabdichtung anpassen Durchführung 0,2-0,3m2**
*** EP-Aufgliederung gefordert
STLB-Bau 2025-10 021
Wärmedämmschicht für Abdichtung von Dächern anpassen, Durchführung eckig, Fläche über 0,2 bis 0,3 m2, Ausführung gemäß Einzelbeschreibung,
Einzelbeschreibungs-Nr 'Aufzugschachtentrauchung'
.
Menge: 1,000 St

**03.04.0005 Wärmedämmschicht Dachabdichtung anpassen Durchführung Durchm. 10-25cm**
*** EP-Aufgliederung gefordert
STLB-Bau 2024-10 021
Wärmedämmschicht für Abdichtung von Dächern anpassen, Durchführung rund, Durchmesser über 10 bis 25 cm.
Menge: 57,000 St

**03.04.0006 Wärmedämmschicht Dachabdichtung anpassen Durchführung Durchm. bis 10cm**
*** EP-Aufgliederung gefordert
STLB-Bau 2024-10 021
Wärmedämmschicht für Abdichtung von Dächern anpassen, Durchführung rund, Durchmesser bis 10 cm, Ausführung gemäß Einzelbeschreibung,
Einzelbeschreibungs-Nr 'Anschlagpunkte der Flachdachsicherung'
.
Menge: 14,000 St

**03.04.0007 Wärmedämmschicht Dachabdichtung anpassen Durchführung 1,3-1,4m2**
*** EP-Aufgliederung gefordert
STLB-Bau 2024-10 021
Wärmedämmschicht für Abdichtung von Dächern anpassen, Durchführung eckig, Fläche über 1,3 bis 1,4 m2, Ausführung gemäß Zeichnung und Einzelbeschreibung,
Zeichnungs-Nr '1081-AR-DP-23101-VA'

Einzelbeschreibungs-Nr 'Aufkantung des Lichtkuppels'
.
Menge: 1,000 St

#### Untertitel 03.05 Flachdachabdichtung

**03.05.0001 Dachabdichtung BROOF 2lagig KSP-Polymerbitumenbahn PYE-KTG-KSP3,5 selbstkl Nähte schließen Polymerbitumen-Schweißbahn PYE-G200S5 vollfl schweißen**
*** EP-Aufgliederung gefordert
STLB-Bau 2024-10 021
Abdichtung von Dächern, DIN 18531-1 und DIN 18531-3, Anwendungsklasse K2, für nicht genutzte Dächer, Neigung größer gleich 2 %, Einwirkungsklasse I A, Anforderungen hinsichtlich Widerstandsfähigkeit gegen Flugfeuer und strahlende Wärme B ROOF, Untergrund Dämmschicht aus expandiertem Polystyrol-Hartschaum (EPS), 2-lagig,
1. Lage aus kaltselbstklebenden Polymerbitumenbahnen DIN EN 13707 PYE - KTG - KSP 3,5 mit Kombinationsträgereinlage mit überwiegendem Glasanteil, Anwendungstyp DIN SPEC 20000-201 DU, Eigenschaftsklasse E1, selbstklebend verlegen, Nähte schließen,
2. Lage aus Polymerbitumen-Schweißbahnen DIN EN 13707 PYE - G 200 S5 mit Glasgewebeeinlage 200 g/m2, Anwendungstyp DIN SPEC 20000-201 DO, Eigenschaftsklasse E1, vollflächig schweißen, mit werkseitiger Abstreuung aus Schiefersplitt, durchwurzelungsfest nach FLL-Verfahren.
Menge: 327,000 m2

**03.05.0002 Dachabdichtung BROOF 2lagig KSP-Polymerbitumenbahn PYE-KTG-KSP3,5 selbstkl Nähte schließen Polymerbitumen-Schweißbahn PYE-G200S5 vollfl schweißen**
*** EP-Aufgliederung gefordert
STLB-Bau 2024-10 021
Abdichtung von Dächern, DIN 18531-1 und DIN 18531-3, Anwendungsklasse K2, für nicht genutzte Dächer, Neigung größer gleich 2 %, Einwirkungsklasse I A, Anforderungen hinsichtlich Widerstandsfähigkeit gegen Flugfeuer und strahlende Wärme B ROOF, Untergrund Dämmschicht aus expandiertem Polystyrol-Hartschaum (EPS), 2-lagig,
1. Lage aus kaltselbstklebenden Polymerbitumenbahnen DIN EN 13707 PYE - KTG - KSP 3,5 mit Kombinationsträgereinlage mit überwiegendem Glasanteil, Anwendungstyp DIN SPEC 20000-201 DU, Eigenschaftsklasse E1, selbstklebend verlegen, Nähte schließen,
2. Lage aus Polymerbitumen-Schweißbahnen DIN EN 13707 PYE - G 200 S5 mit Glasgewebeeinlage 200 g/m2, Anwendungstyp DIN SPEC 20000-201 DO, Eigenschaftsklasse E1, vollflächig schweißen, mit werkseitiger Abstreuung aus Schiefersplitt, durchwurzelungsfest nach FLL-Verfahren, Ausführung gemäß Einzelbeschreibung,
Einzelbeschreibungs-Nr 'Einbauort: Dachfläche Aufzugsschachtkopf. Einschließlich die An und Abschlüsse an Attika (3-seitig nur, Höhe bis 20 cm)'

.
Menge: 5,500 m2

**03.05.0003 Wandanschluss starr H 45-50cm Bitumenbahn PYE-KTP-KSP3,5 vollfl kleben PYE-G200S5 vollfl schweißen Kappleiste**
*** EP-Aufgliederung gefordert
STLB-Bau 2024-10 021
Wandanschluss, starr, Höhe über Oberkante Belag über 45 bis 50 cm, Abdichtung aus Bitumenbahnen, Dämmkeil aus Polystyrol-Hartschaum DIN EN 13163 EPS, Querschnitt 50/50 mm, kleben, 1. Lage Anschlussbahn aus Bitumenbahnen, Kaltselbstklebende Polymerbitumenbahn PYE - KTP - KSP 3,5 mit Kombinationsträgereinlage mit überwiegendem Polyesteranteil, vollflächig kleben, 2. Lage Anschlussbahn aus Bitumenbahnen, Polymerbitumen-Schweißbahnen DIN EN 13707 PYE - G 200 S5 mit Glasgewebeeinlage 200 g/m2, vollflächig verschweißen, Abdichtung mit Klemmschiene befestigen, Klemmschiene/-profil aus Aluminium, durchwurzelungsfest nach FLL-Verfahren, einschl. Überhangstreifen (Kappleiste), Fuge abdichten wird gesondert vergütet, Untergrund Mauerwerk, Ausführung gemäß Zeichnung und Einzelbeschreibung,
Zeichnungs-Nr '1081-AR-DP-24101-VA'

Einzelbeschreibungs-Nr 'Betrifft nur Dachabdichtung in vorheriger Position beim Anschluss an Aufzugsschachtkopf'
.
Menge: 23,000 m

**03.05.0004 Randabschluss starr H 70-80cm Bitumenbahn PYE-KTP-KSP3,5 vollfl kleben PYP-G200S5 vollfl schweißen**
*** EP-Aufgliederung gefordert
STLB-Bau 2024-10 021
Randabschluss, starr, Höhe über Oberkante Belag über 70 bis 80 cm, Randbohle auf Attikakrone befestigen, Randbohle aus Holzwerkstoff, Breite über 48 bis 50 cm, Dicke 5 cm, Abdichtung aus Bitumenbahnen, Dämmkeil aus Polystyrol-Hartschaum DIN EN 13163 EPS, Querschnitt 50/50 mm, kleben, 1. Lage Anschlussbahn aus Bitumenbahnen, Kaltselbstklebende Polymerbitumenbahn PYE - KTP - KSP 3,5 mit Kombinationsträgereinlage mit überwiegendem Polyesteranteil, vollflächig kleben, 2. Lage Anschlussbahn aus Bitumenbahnen, Polymerbitumen-Schweißbahnen DIN EN 13707 PYP - G 200 S5 mit Glasgewebeeinlage 200 g/m2, vollflächig verschweißen, Abdichtung durch Nageln mechanisch befestigen, durchwurzelungsfest nach FLL-Verfahren, Untergrund Mauerwerk, Ausführung gemäß Zeichnung und Einzelbeschreibung,
Einzelbeschreibungs-Nr 'Betrifft nur die Abdichtungsbahnen in Position 04.5.001, bei Anschluss an Attiken aus KS-Wand.'
.
Menge: 11,000 m

**03.05.0005 Randabschluss starr H 45-50cm Bitumenbahn PYE-KTP-KSP3,5 vollfl kleben PYP-G200S5 vollfl schweißen**
*** EP-Aufgliederung gefordert
STLB-Bau 2024-10 021
Randabschluss, starr, Höhe über Oberkante Belag über 45 bis 50 cm, Abdichtung aus Bitumenbahnen, Dämmkeil aus Polystyrol-Hartschaum DIN EN 13163 EPS, Querschnitt 50/50 mm, kleben, 1. Lage Anschlussbahn aus Bitumenbahnen, Kaltselbstklebende Polymerbitumenbahn PYE - KTP - KSP 3,5 mit Kombinationsträgereinlage mit überwiegendem Polyesteranteil, vollflächig kleben, 2. Lage Anschlussbahn aus Bitumenbahnen, Polymerbitumen-Schweißbahnen DIN EN 13707 PYP - G 200 S5 mit Glasgewebeeinlage 200 g/m2, vollflächig verschweißen, Abdichtung durch Nageln mechanisch befestigen, durchwurzelungsfest nach FLL-Verfahren, Untergrund Holzwerkstoff, Ausführung gemäß Zeichnung und Einzelbeschreibung,
Zeichnungs-Nr '1081-AR-DP-10502-VA'

Einzelbeschreibungs-Nr 'Betrifft nur die Abdichtungsbahnen in Position 04.5.001, bei Anschluss an Rückseite der Steildachkonstruktion (Anschlussbereich Steildach an Flachdach)'
.
Menge: 19,000 m

**03.05.0006 Randabschluss starr H 70-80cm Bitumenbahn PYE-KTP-KSP3,5 vollfl kleben PYP-G200S5 vollfl schweißen**
*** EP-Aufgliederung gefordert
STLB-Bau 2024-10 021
Randabschluss, starr, Höhe über Oberkante Belag über 70 bis 80 cm, Abdichtung aus Bitumenbahnen, Dämmkeil aus Polystyrol-Hartschaum DIN EN 13163 EPS, Querschnitt 50/50 mm, kleben, 1. Lage Anschlussbahn aus Bitumenbahnen, Kaltselbstklebende Polymerbitumenbahn PYE - KTP - KSP 3,5 mit Kombinationsträgereinlage mit überwiegendem Polyesteranteil, vollflächig kleben, 2. Lage Anschlussbahn aus Bitumenbahnen, Polymerbitumen-Schweißbahnen DIN EN 13707 PYP - G 200 S5 mit Glasgewebeeinlage 200 g/m2, vollflächig verschweißen, Abdichtung durch Nageln mechanisch befestigen, durchwurzelungsfest nach FLL-Verfahren, Untergrund Holzwerkstoff, Ausführung gemäß Einzelbeschreibung,
Einzelbeschreibungs-Nr 'Betrifft nur die Abdichtungsbahnen in Position 04.5.001, bei Anschluss an Attika aus 3-Schichtplatte. Einbauort: Anschlussbereich Pfosten-Riegel-Konstruktion an Flachdach.'
.
Menge: 5,500 m

**03.05.0007 Anschluss Dachabdichtung 2lagig Polymerbitumen-Schweißbahn Aufsetzkranz H 50cm L 1,2 m B 1,2 m Anschlussbahn**
*** EP-Aufgliederung gefordert
STLB-Bau 2024-10 021
Anschluss der Abdichtung von Dächern, 2-lagig, aus Polymerbitumen-Schweißbahnen PYE - G 200 S5 mit Glasgewebeeinlage 200 g/m2,
an Aufsetzkranz für Lichtkuppel, eckig, Höhe 50 cm,
lichte Länge '1.2' m,
lichte Breite '1.2' m, mit Anschlussbahn, Untergrund Holz.
Menge: 1,000 St

**03.05.0008 Anschluss Dachabdichtung 2lagig Polymerbitumen-Schweißbahn Durchführung Durchm. 10-25cm Klebeflansch**
*** EP-Aufgliederung gefordert
STLB-Bau 2024-10 021
Anschluss der Abdichtung von Dächern, 2-lagig, aus Polymerbitumen-Schweißbahnen PYE - G 200 S5 mit Glasgewebeeinlage 200 g/m2,
an runde Durchführung, Durchmesser über 10 bis 25 cm, mit Klebeflansch, Untergrund Holz, Ausführung gemäß Zeichnung,
Zeichnungs-Nr '1081-AR-DP-24201-VA'
.
Menge: 52,000 St

**03.05.0009 Anschluss Dachabdichtung 2lagig Polymerbitumen-Schweißbahn Ablauf DN100 Klebeflansch**
*** EP-Aufgliederung gefordert
STLB-Bau 2024-10 021
Anschluss der Abdichtung von Dächern, 2-lagig, aus Polymerbitumen-Schweißbahnen PYE - G 200 S5 mit Glasgewebeeinlage 200 g/m2,
an Ablauf, DN 100, mit Klebeflansch, Untergrund Holz, Ausführung gemäß Zeichnung,
Zeichnungs-Nr '1081-AR-DP-24201-VA'
.
Menge: 5,000 St

**03.05.0010 Anschluss Dachabdichtung 2lagig Polymerbitumen-Schweißbahn Durchführung Durchm. bis 10cm Klebeflansch**
*** EP-Aufgliederung gefordert
STLB-Bau 2024-10 021
Anschluss der Abdichtung von Dächern, 2-lagig, aus Polymerbitumen-Schweißbahnen PYE - G 200 S5 mit Glasgewebeeinlage 200 g/m2,
an runde Durchführung, Durchmesser bis 10 cm, mit Klebeflansch, Untergrund Holz, Ausführung gemäß Einzelbeschreibung,
Einzelbeschreibungs-Nr 'Betrifft Anschlagpunkte der Flachdachsicherung'
.
Menge: 14,000 St

**03.05.0011 Anschluss Dachabdichtung 2lagig Polymerbitumen-Schweißbahn Durchführung L 0,5 m B 0,5 m**
*** EP-Aufgliederung gefordert
STLB-Bau 2025-10 021
Anschluss der Abdichtung von Dächern, 2-lagig, aus Polymerbitumen-Schweißbahnen PYE - G 200 S5 mit Glasgewebeeinlage 200 g/m2,
an eckige Durchführung,
lichte Länge '0.5' m,
lichte Breite '0.5' m, Untergrund Dämmschicht, Ausführung gemäß Einzelbeschreibung,
Einzelbeschreibungs-Nr 'Betrifft Aufzugsschachtentrauchung'
.
Menge: 1,000 St

#### Untertitel 03.06 Dachbegrünung

**03.06.0001 Schutzlage Dachabd. Polyestervlies 300g/m2 lose verlegen**
*** EP-Aufgliederung gefordert
STLB-Bau 2024-10 021
Schutzlage der Abdichtung von Dächern DIN 18531-2, aus Polyestervlies (PES), Flächenmasse 300 g/m2, lose verlegen.
Menge: 327,000 m2

**03.06.0002 Horizontale Sickerschicht Noppenbahn Flächen auf Bauwerk**
*** EP-Aufgliederung gefordert
STLB-Bau 2024-10 010
Horizontale Sickerschicht aus Noppenbahnen, für Flächen auf Bauwerken, Abflussspende im Endzustand 0,005 l/sm2 bei 10 kN/m2 vertikalen Erddruck, Abrechnung in der Horizontalprojektion.
Menge: 327,000 m2

**03.06.0003 Horizontale Filterschicht Geotextil Flächen auf Bauwerk Überlappungs-B 20cm**
*** EP-Aufgliederung gefordert
STLB-Bau 2024-10 010
Horizontale Filterschicht aus Geotextilien, für Flächen auf Bauwerken, Überlappungsbreite mind. 20 cm, wirksame Öffnungsweite (DW) 0,05 bis 0,1 mm, Abrechnung in der Horizontalprojektion.
Menge: 327,000 m2

**03.06.0004 Vegetationstragschicht Dachbegrünung Extensivbegrünung Blähton 20-65Vol.% D 10cm**
*** EP-Aufgliederung gefordert
STLB-Bau 2024-10 003
Vegetationstragschicht für einschichtige Dachbegrünung, als Vegetationssubstrat für Extensivbegrünung, - Dachbegrünungsrichtlinien - Richtlinien für Planung, Bau und Instandhaltung von Dachbegrünungen, aus Blähton, gebrochen und ungebrochen, Gehalt an organischer Substanz bis 40 g/l, Korngröße 0/6,3 bis 0/16 mm, Gehalt an Feinanteilen kleiner 0,063 mm bis 10 %, Wasserdurchlässigkeit 60 bis 200 mm/min, max. Wasserkapazität 20 bis 65 Vol.-%, Luftkapazität größer gleich 10 %, pH-Wert über 6 bis 7, bis 3,5 g/l Gehalt an löslichen Salzen im Wasserextrakt, gleichmäßige Schichtdicke, Schichtdicke 10 cm.
Menge: 257,000 m2

**03.06.0005 Ansaat Dachbegrünung Nasssaatverfahren RSM6.1 3g/m2 Sprossen 30g/m2**
*** EP-Aufgliederung gefordert
STLB-Bau 2024-10 003
Ansaat zur Dachbegrünung im Nasssaatverfahren und zusätzlichem Ausstreuen von Sprossen, mit RSM Rasen 6.1, Saatgutmenge 3 g/m2, 60 % Flächenbildner (z. B. Sedum album/Sedum sexangulare/Sedum acre) 40 % Horstbildner (z. B. Sedum kamtschaticum/Sedum spurium/Sedum floriferum), Sprossenmenge 30 g/m2.
Menge: 257,000 m2

**03.06.0006 Sicherheitsstreifen Dachbegrünung Kies D 15cm**
*** EP-Aufgliederung gefordert
STLB-Bau 2024-10 003
Sicherheitsstreifen für Dachbegrünung an Außenrand der Dachfläche, aus Kies, Körnung 16/32, Schichtdicke 15 cm, durchschnittliche Breite 30 cm.
Menge: 207,000 m

**03.06.0007 Kiesleiste Dachbegrünung Stahl verz Winkelprofil gelocht/geschlitzt H 15cm D bis 1mm**
*** EP-Aufgliederung gefordert
STLB-Bau 2024-10 003
Kiesleiste für Dachbegrünung, aus verzinktem Stahl, als Winkelprofil, gelocht/geschlitzt, Höhe 15 cm, Dicke bis 1 mm.
Menge: 207,000 m

**03.06.0008 Kontrollschacht Dachflächen Stahl verz Durchm. 50cm H 20cm**
*** EP-Aufgliederung gefordert
STLB-Bau 2024-10 003
Kontrollschacht für Dachflächen, für Dacheinläufe, aus verzinktem Stahl, Durchmesser 50 cm, Einbauhöhe 20 cm.
Menge: 5,000 St

**03.06.0009 Auflastgehaltene 15° geneigte Solaraufständerung zur durchdringungsfreien Befestigung von PV-Modulen bzw. PV-Modulreihen.**
*** EP-Aufgliederung gefordert
Liefern und Montieren von Solaraufständerungen auf Dächern mit Extensiver Begrünung, bestehend aus Bodenplatten, Bügel und Schienen inkl. Schrauben und Muttern zur Befestigung.
Abmessungen: Länge 160 cm und Breite  100 cm.
Einschließlich die notwendigen Ballastierung sowie einen statischen Nachweis für Stand und Lagesicherung.
Menge: 14,000 St

**03.06.0010 Standardbesch Richtlinien Dachbegrünung Fertigstellungspflege**
*** EP-Aufgliederung gefordert
Die Ausführung der Pflegearbeiten für Dachbegrünungen erfolgt nach den -Richtlinien für die Planung, Ausführung und Pflege von Dachbegrünungen- der FLL, als Fertigstellungspflege, die Leistungen beginnen nach der Pflanzung und enden zum Zeitpunkt der Abnahme, vereinbarte Teilleistungen ohne besondere Anordnung rechtzeitig ausführen, Ausführung jeder Teilleistung dem AG anzeigen, die vorgesehenen Pflegeleistungen sind durchschnittliche Regelannahmen, der Preis der Einzelleistung errechnet sich aus dem Einheitspreis geteilt durch die Anzahl der Arbeitsgänge, Mehr- bzw. Minderleistungen werden zusätzlich zu dem vereinbarten Einheitspreis vergütet oder in Abzug gebracht.
Menge: 257,000 m²

**03.06.0011 Standardbesch Pflegearbeiten Entwicklungspflege 2-Jahre**
*** EP-Aufgliederung gefordert
Für die Ausführung der Pflegearbeiten als Instandhaltungsleistungen zur Entwicklung von Vegetation (Entwicklungspflege) gilt DIN 18919. Die Leistungen beginnen nach der Abnahme und erstrecken sich über 2 Kalenderjahre, Die erforderlichen Teilleistungen sind ohne besondere Anordnung rechtzeitig auszuführen, die Ausführung jeder Teilleistung ist dem AG anzuzeigen, die vorgesehenen Pflegeleistungen sind durchschnittliche Regelannahmen, der Preis der Einzelleistung errechnet sich aus dem Einheitspreis geteilt durch die Anzahl der Arbeitsgänge, Mehr- bzw. Minderleistungen werden zusätzlich zu dem vereinbarten Einheitspreis vergütet oder in Abzug gebracht.
Menge: 257,000 m²

#### Untertitel 03.07 Lichtkuppel

**03.07.0001 Lichtkuppel Rauchabl. Dachausstieg L 1,2 m B 1,2 m 3-schalig lichtdurchlässig opal-weiß PMMA Aufsetzkranz UP-GF Auflageflansch wärmegedämmt durchsturzsicher**
*** EP-Aufgliederung gefordert
STLB-Bau 2024-10 021
Lichtkuppel DIN EN 1873 als Öffnung zur Rauchableitung und Dachausstieg,
Form rechteckig,
lichte Länge vorh. Dachöffnung '1.2' m,
lichte Breite vorh. Dachöffnung '1.2' m, 3-schalig, lichtdurchlässig, opal-weiß, aus Acrylglas (PMMA), Brandverhaltensklasse DIN EN 13501-1 C -s2, d0 (schwerentflammbar), Formgebung kuppelförmig,
Wärmedurchgangskoeffizient U Index r tiefgestellt '1.8' W/m2K,
mit Aufsetzkranz aus ungesättigtem Polyesterharz, glasfaserverstärkt (UP-GF), mit Auflageflansch in Dämmschichtdicke, wärmegedämmt,
Wärmedurchgangskoeffizient U Index c tiefgestellt '0.8' W/m2K, Höhe 70 cm, durchsturzsicher nach GS-Bau 18, mit integrierter Klemmschiene, befestigen in Holz.
Menge: 1,000 St

**03.07.0002 Antrieb elektr. f.Öffnung Rauchableitg Spindelantrieb Lichtkuppel Hub-H 1250mm stufenlos Hubkraft 1000N 48DC**
*** EP-Aufgliederung gefordert
STLB-Bau 2024-10 021
Elektrischer Antrieb für Öffnung zur Rauchableitung mit allen systembedingten mechanischen Bauteilen zur Befestigung des Antriebes an Öffnungseinrichtungen und Gebäude, als Spindelantrieb, für Lichtkuppel, Untergrund Holz, stufenlose Hubhöhe 1250 mm, max. Hub in 60 s, Hubkraft mind. 1000 N, 48 V DC, Gehäuse aus Kunststoff, Schutzart IP 44 DIN EN 60529 (VDE 0470-1).
Menge: 1,000 St

**03.07.0003 Steuergerät elektr Antrieb Rauch 1Motorgruppe Überbrückungszeit 48h 2A Gehäuse Metall IP44**
*** EP-Aufgliederung gefordert
STLB-Bau 2024-10 021
Zentrales Steuergerät für den elektrischen Antrieb von Öffnungen zur Rauchableitung, einschl. primärer Energieversorgung 240 V/AC und sekundärer Energieversorgung über wiederaufladbaren Akkumulator, ausgelegt für eine Motorengruppe, mit einer Überbrückungszeit von mind. 48 Stunden ausgelegt für einen Ausgangsstrom von mind. 2 A bei 24 V/DC,
- Überwachung der Leitungen zu den Rauch-/Thermomeldern, Tastern, Antrieben und weiteren externen Signalquellen,
- Überwachung der Sicherungselemente,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Metall, Schutzart IP 44 DIN EN 60529 (VDE 0470-1).
Menge: 1,000 St

**03.07.0004 Auslöseeinr. RWA Hauptbedienstelle TypA quadratisch Gehäuse Alu-Druckguss manuell**
*** EP-Aufgliederung gefordert
STLB-Bau 2024-10 063
Manuelle Auslöseeinrichtung für Rauch- und Wärmeabzugsanlage, als Hauptbedienstelle mit optischer, lichtemittierender Anzeige, rot=Auslösung, gelb=Störung, grün=betriebsbereit, für explosionsgefährdete Betriebsstätten DIN EN 60079-14 (VDE 0165-1), Typ A: Direkte Auslösung (1-stufig), quadratisch, DIN EN 54-11, Gehäuse aus Aluminiumdruckguss, Kennzeichnungen DIN EN 54-11, Betätigungselement manuell, in Aufputzausführung, Montage an Wand, in Gebäuden, einschl. Beschriftung RAUCHABZUG.
Menge: 1,000 St

**03.07.0005 Witterungsüberwachg Rauchableitg 1Station**
*** EP-Aufgliederung gefordert
STLB-Bau 2024-10 021
Witterungsüberwachungsstation zur Erfassung der Windstärke und Niederschlagsintensität, zur Anschaltung an zentrales Steuergerät für Rauchableitung, Anzahl der Stationen 1 St.
Menge: 1,000

**03.07.0006 Inbetriebnahme und Programmierung RWA-Ankagen**
*** Pauschalposition
*** EP-Aufgliederung gefordert
Inbetriebnahme und Programmierung der RWA-Anlagen und Steuerungen durch geschulte Mitarbeiter
in Zusammenarbeit mit dem AN Starkstrom.
Einweisung des zuständigen Vertreters des Betreibers in die Handhabung der Anlage und ihrer
Komponenten.
Menge: 1,000 psch

**03.07.0007 Abnahme mit Gutachter LBO Brandenburg**
*** Pauschalposition
*** EP-Aufgliederung gefordert
Abnahme
- einer Treppenhausrauchabzugsanlage durch die Prüfstelle des VdS auf stand gerechte Gerätetechnik, fachgerechte Installation, Funktionsüchtigkeit der Anlage und Überwachung
- Verbrauchsmaterial wird gesondert berechnet
- Teilnahme an Abnahme durch einen Service-Monteur
- Wiederinbetriebnahme der Anlage
- Verbrauchsmaterial wird gesondert berechnet
Menge: 1,000 psch

#### Untertitel 03.08 Flachdachsicherung

**03.08.0001 Anschlagkonstruktion Anseilsicherung H 75-85cm Stahl verz**
*** EP-Aufgliederung gefordert
STLB-Bau 2024-10 021
Anschlagkonstruktion für Anseilsicherung, als Stütze, DIN EN 795, Höhe über Befestigungsfläche über 75 bis 85 cm, Typ A, für Einzelanschlagpunkt, aus feuerverzinktem Stahl DIN EN ISO 1461, für Flachdach,
max. zur Verfügung stehende Dachfläche '327' m2, Dachneigung bis 5 Grad, zur Befestigung in Holz.
Menge: 14,000 St

#### Untertitel 03.09 Sonstige Leistungen

**03.09.0001 Ablauf Flachdach Freispiegelentw. Stahl niro DN100 Aufstockel. H 240mm wärmegedämmt heizbar**
*** EP-Aufgliederung gefordert
STLB-Bau 2024-10 021
Ablauf DIN EN 1253-2 für Flachdach, als Flächenablauf, für Freispiegelentwässerung, aus nichtrostendem Stahl, Brandschutz DIN 18234-4, DN 100, 2-teilig mit Aufstockelement für Dämmschichtdicken bis 240 mm, Auslauf senkrecht, mit Klebeflansch, Anschluss an Abdichtung wird gesondert vergütet, wärmegedämmt, heizbar DIN EN 60335-2-83 (VDE 0700-83), elektrischer Anschluss wird gesondert vergütet, Ausführung gemäß Einzelbeschreibung,
Einzelbeschreibungs-Nr 'Für Einbau in Holzflachdach mit Warmdachaufbau.'
.
Menge: 5,000 St

**03.09.0002 Auflast Kiesschüttung D 50mm**
*** EP-Aufgliederung gefordert
STLB-Bau 2024-10 021
Oberflächenschutz/Auflast als Schüttung aus gewaschenem Kies, Körnung 16/32, Schüttdicke 50 mm, Verlegung ganzflächig, Ausführung gemäß Einzelbeschreibung,
Einzelbeschreibungs-Nr 'Einbauort: Aufzugsschachtkopf'
.
Menge: 5,500 m2

**03.09.0003 Kiesleiste Dachbegrünung Stahl verz Winkelprofil gelocht/geschlitzt H 15cm D bis 1mm**
*** EP-Aufgliederung gefordert
STLB-Bau 2024-10 003
Kiesleiste für Dachbegrünung, aus verzinktem Stahl, als Winkelprofil, gelocht/geschlitzt, Höhe 15 cm, Dicke bis 1 mm, Ausführung gemäß Einzelbeschreibung,
Einzelbeschreibungs-Nr 'Einbauort: Aufzugsschachtkopf'
.
Menge: 2,500 m

### Titel 04 Dachdeckerarbeiten

#### Untertitel 04.01 Technische Vorbemerkungen

*Hinweis: Technische Vorbemerkungen*
DIN-Normen, Vorschriften und Richtlinien:
Es gelten alle DIN-Vorschriften, sowie alle weiteren
Richtlinien, Verordnungen, Merkblätter,
Verarbeitungsrichtlinien etc., die durch die Ausführung
berührt werden jeweils in der neuesten Fassung.
- VOB/C DIN 18 338 - Dachdeckungs-, Dachdichtungsarbeiten
- DIN 18 531 - "Abdichtung von Dächern sowie Balkonen, Loggien und Laubengängen"
- Ergänzende Regelungen der DIN 18195
- DIN EN 795 - Persönliche Absturzschutzausrüstung, Anschlageinrichtungen
- DIN 4108 Wärmeschutz im Hochbau
- DIN 4102 Brandverhalten von Baustoffen und Bauteilen
- EN 12056 Schwerkraftentwässerungsanlagen innerhalb von Gebäuden

#### Untertitel 04.02 Planung und Statik

**04.02.0001 Statischer Nachweis**
*** Pauschalposition
*** EP-Aufgliederung gefordert
Statischer Nachweis und sonstige Nachweise
Für die nachfolgend beschriebenen Bauteile sind alle statische
Nachweis prüfbar herzustellen.
Diese sind rechtzeitig, dem Bauablauf angepasst, dem
Prüfstatiker vorzulegen und abzustimmen.
Nach Freigabe der Unterlagen sind diese erneut, korrigiert
vorzulegen. Für die Prüfung und Freigabe sind ca. 3 Wochen
einzuplanen.
Die Statik umfasst alle für die Erstellung und Genehmigung
relevanten Bauteile und Baustoffe. Dies ist u.a.:
· Statische Berechnung der Tragfähigkeit aller in den
nachfolgenden Titeln erfassten Konstruktionen bis zur
Einleitung in das Gebäudetragwerk, einschließlich Dübelund
Schweißverankerungen und Schweißnähte.
· Nachweise zur Einhaltung des Brandschutzes
· Dichtigkeitsnachweise
· Tauglichkeitsnachweise der verwendeten Materialien und
Einwirkungen von Materialien untereinander.
· weitere nicht genannte, jedoch für die Fertigstellung der
Bauteile notwendigen Nachweise.
In dieser Position ist die sämtliche Erstellungen der vor
genannten Nachweise für alle ausgeschriebene Bauteile
anzubieten.
Menge: 1,000 psch

**04.02.0002 Werkplanung**
*** Pauschalposition
*** EP-Aufgliederung gefordert
Erstellen von Werkstatt-, Verlege-, Montage- und Detailplänen nach Aufmaß vor Ort, Grundlage bilden die von der Planung zur Verfügung gestellte Statikunterlagen,
Übersichten, Konstruktions- und Ausführungszeichnungen, sowie die Ausführungsbeschreibungen dieses LVs.
Vorlage zur Prüfung und Freigabe an die Planer:in, in einem prüfbaren Maßstab, bei Bedarf erfolgt mind. eine Korrektur und Wiedervorlage bei der Planer:in. Korrekturen sind
einzupflegen. Zeiten für Erstellung und Prüfläufe sind einzukalkulieren. Erkennbar sein müssen sämtliche:
Anschlüsse und Abschlüsse zu den Gewerken wie Rohbau, Holzbau sowie Dachflächenfenster, Einbauteile, etc, die
Beginn und Lieferung von Aufmaß, Werkplanung und Werkstatik haben gem. der benannten Termine
und Fristen in den Anlagen/Formblättern dieser Ausschreibung zu erfolgen
Menge: 1,000 psch

**04.02.0003 Windsogberechnung**
*** Pauschalposition
*** EP-Aufgliederung gefordert
Herstellen einer Windsogberechnung für alle Dachflächen
in der welche Sturmklammern dem entsprechenden
Dachziegelmodell zugeordnet sind und
wie viele Sturmklammern benötigt werden.
Deswiteren in welchen Dachbereichen wie viel geklammert werden muss sowie welches Befestigungsschema einzusetzen ist.
Menge: 1,000 psch

#### Untertitel 04.03 Unterdeckung

**04.03.0001 Unterdach regensicher einlagig Unterdachbahn diffusionsoffen**
*** EP-Aufgliederung gefordert
STLB-Bau 2024-10 020
Unterdach, regensicher, nach Dachdeckerfachregeln (ZVDH), einlagig, aus diffusionsoffener Unterdachbahn, nahtgefügte Unterdeckung (UDB-eA) (Klasse 2 gemäß Merkblatt für Unterdächer, Unterdeckungen und Unterspannungen des ZVDH), DIN EN 13859-1, lose verlegen, mechanisch befestigen, auf Schalung aus Holzwerkstoff.
Menge: 312,000 m2

**04.03.0002 Anschluss Unterdach Dachfenster L 160 cm B 140 cm mech.Befestigung**
*** EP-Aufgliederung gefordert
STLB-Bau 2024-10 020
Anschluss des Unterdaches aus diffusionsoffenen Unterdachbahnen an Dachfenster,
Länge '160' cm,
Breite '140' cm, einschl. Formteilen, befestigen mit mechanischen Befestigungsmitteln, Untergrund Holzwerkstoff.
Menge: 90,000 m

**04.03.0003 UK Konterlattung Nadelholz 60/60mm Lattenabst. 70cm**
*** EP-Aufgliederung gefordert
STLB-Bau 2024-10 020
Unterkonstruktion als Konterlattung aus Nadelholz DIN 68365, Sortierklasse S 10 DIN 4074-1, Querschnitt 60/60 mm, Lattenabstand 70 cm, Untergrund Holz.
Menge: 312,000 m2

**04.03.0004 UK Traglattung Nadelholz 30/50mm Lattenabst. gemäß Deckung**
*** EP-Aufgliederung gefordert
STLB-Bau 2024-10 020
Unterkonstruktion als Traglattung aus Nadelholz DIN 68365, Sortierklasse S 10 DIN 4074-1, Querschnitt 30/50 mm, Lattenabstand passend zur Deckung, Untergrund Holz.
Menge: 312,000 m2

**04.03.0005 Ortgangbrett B 190-200mm D 28mm Fichte gehobelt besäumt**
*** EP-Aufgliederung gefordert
STLB-Bau 2024-10 016
Ortgangbrett, Breite über 190 bis 200 mm, Dicke 28 mm, Holzart Fichte, Gebrauchsklasse 0 DIN 68800-1, ohne chemischen Holzschutz, gehobelt, parallel besäumt, Sortierklasse S 10 DIN 4074-1, Güteklasse 1 DIN 68365, Untergrund Holz.
Menge: 24,400 m

#### Untertitel 04.04 Dachziegel

**04.04.0001 Dach Dachziegel Glattziegel selbstreinigend naturfarben rot befestigen**
*** EP-Aufgliederung gefordert
STLB-Bau 2024-10 020
Dachdeckung mit Dachziegeln, Glattziegel DIN EN 1304, Standardformat, Ziegelbedarf kleiner gleich 13 St/m2, Oberfläche mit selbstreinigender Beschichtung, naturfarben, Farbton rot, mit Innenverstrich der Quer- und Längsfugen, auf vorh. Lattung, befestigen gemäß Regeln für Dachdeckungen mit Dachziegeln und Dachsteinen, mit Klammern, Dachneigung über 40 bis 45 Grad.
Menge: 202,000 m2

**04.04.0002 Dach Dachziegel Biberschwanzziegel Rundschnitt B/L 180/380mm selbstreinigend naturfarben rot Längs-Querschlag Doppeldeckung befestigen Walmdach**
*** EP-Aufgliederung gefordert
STLB-Bau 2024-10 020
Dachdeckung mit Dachziegeln, Biberschwanzziegel DIN EN 1304, Rundschnitt, Format B/L 180/380 mm, Oberfläche mit selbstreinigender Beschichtung, naturfarben, Farbton rot, mit Längs- und Querschlag, als Doppeldeckung, auf vorh. Lattung, befestigen gemäß Regeln für Dachdeckungen mit Dachziegeln und Dachsteinen, mit Klammern, Dachneigung über 40 bis 45 Grad, Dachform Walmdach.
Menge: 111,000 m2

**04.04.0003 Pultdachfirstdeckung Pultdach-Firstziegel Anschluss Firstanschlussziegel Glattziegel durchgefärbt rot**
*** EP-Aufgliederung gefordert
STLB-Bau 2024-10 020
Deckung der Pultdachfirste mit Pultdach-Firstziegeln, Anschluss der Deckung mit Firstanschlussziegeln, passend zur Deckung mit Glattziegeln, durchgefärbt, Farbton rot.
Menge: 33,000 m

**04.04.0004 Pultdachfirstdeckung Pultdach-Firstziegel Anschluss Firstanschlussbiber Biberschwanzziegeldeckung durchgefärbt rot**
*** EP-Aufgliederung gefordert
STLB-Bau 2024-10 020
Deckung der Pultdachfirste mit Pultdach-Firstziegeln, Anschluss der Deckung mit Firstanschlussbiber, passend zur Deckung mit Biberschwanzziegeln, durchgefärbt, Farbton rot.
Menge: 14,000 m

**04.04.0005 Grat Gratziegel Lüftungsel. Bohle Biberschwanzziegeldeckung durchgefärbt rot Anpassung**
*** EP-Aufgliederung gefordert
STLB-Bau 2024-10 020
Deckung der Grate mit Gratziegeln, trocken verlegen mit Lüftungselementen, mit Gratbohle, passend zur Deckung mit Biberschwanzziegeln, durchgefärbt, Farbton rot, einschl. Anpassung.
Menge: 7,300 m

**04.04.0008 Dachdeckung anpassen Dachziegeldeckung Dachfenster**
*** EP-Aufgliederung gefordert
STLB-Bau 2024-10 020
Anpassen der Deckung mit Dachziegeln an Dachfenster, Ausführung gemäß Einzelbeschreibung,
Einzelbeschreibungs-Nr 'DDF mit den Abmessungen 140  x 160 cm'
.
Menge: 90,000 m

**04.04.0009 Traufendeckung Traufziegel Dachziegeldeckung durchgefärbt rot**
*** EP-Aufgliederung gefordert
STLB-Bau 2024-10 020
Deckung der Traufen, mit Traufziegeln, passend zur Deckung mit Dachziegeln, durchgefärbt, Farbton rot, Ausführung gemäß Einzelbeschreibung,
Einzelbeschreibungs-Nr 'Mit Glattziegel und Bieberschwanzziegel'
.
Menge: 78,000 m

#### Untertitel 04.05 Dachflächenfenster

**04.05.0001 Einzel-Eindeckrahmen Dachflächenfenster B 1340mm L 1600mm Alu besch Dachziegel wärmegedämmt**
*** EP-Aufgliederung gefordert
STLB-Bau 2024-10 020
Einzel-Eindeckrahmen für Dachflächenfenster, Fensterbreite 1340 mm, Fensterlänge 1600 mm, aus beschichtetem Aluminium, passend zur Deckung mit Dachziegeln mit Falz, wärmegedämmt.
Menge: 15,000 St

**04.05.0002 Dachflächenfenster B 1340mm L 1600mm Klapp-Schwingflügel Öffnung manuell Mehrscheibenisolierglas Hagel-Sonnenschutz SSK3 1,3W/m2K g 45-55 Grund-Flügelrahmen PVC-U Dachziegel**
*** EP-Aufgliederung gefordert
STLB-Bau 2025-04 020
Dachflächenfenster DIN EN 14351-1, Breite 1340 mm, Länge 1600 mm, mit Klapp-Schwingflügel, Öffnung manuell, Verglasung aus Mehrscheibenisolierglas, Verglasung mit Hagel- und Sonnenschutzfunktion, Schallschutz Fenster DIN 4109, SSK 3 (Rw 35 bis 39 dB), Wärmeschutz DIN 4108-4 Uw kleiner gleich 1,3 W/m2K, Gesamtenergiedurchlassgrad Verglasung g über 45 bis 55 DIN EN 410, Grund- und Flügelrahmen aus Polyvinylchlorid (PVC-U) DIN EN ISO 21306-1, werkseitig wärmegedämmt, Eindeckrahmen wird gesondert vergütet, passend zur Deckung mit Dachziegeln mit Falz, Ausführung gemäß Zeichnung und Einzelbeschreibung,
Zeichnungs-Nr '1081-AR-DP-20101-VA'

Einzelbeschreibungs-Nr 'Anschluss Dachziegel bestehend aus Bieberschwanz und Glatziegel, Außenabdeckung Rahmen mit Aluminium beschichtet in RAL 1036 und 9007 (10 Stück in RAL 1036 und Rest in RAL 9007), Innen alle in RAL 9016. Einschließlich Feinbeschlag'
.
Menge: 15,000 St

#### Untertitel 04.06 Einbauteile und Sonstiges

**04.06.0001 Schneefanggitter Stahl verz H 200mm Dachziegel**
*** EP-Aufgliederung gefordert
STLB-Bau 2024-10 020
Schneefanggitter mit Stützen, aus verzinktem Stahl, Schneefanghöhe 200 mm, einschl. Eishalter, passend zur Deckung mit Biberschwanz-Dachziegeln, Arbeitshöhe bis 3,5 m über der Standfläche des hierfür erforderlichen Gerüstes, Gerüst wird beigestellt/ist vorh., Ausführung gemäß Einzelbeschreibung,
Einzelbeschreibungs-Nr 'Geeignet für Dachdeckung aus Glattziegel und Bieberschwanzziegel, auch über DDF vorgesehen'
.
Menge: 78,000 m

#### Untertitel 04.07 Bemusterungen

**04.07.0001 Bemusterung Dachzigeln**
*** Pauschalposition
*** EP-Aufgliederung gefordert
Materialbemusterung der unter Pos. 04.04.04.0001 und 04.04.04.0002 ausgeschriebenen zwei Dachziegelarten vor finaler Auftragserteilung. Das Bauvorhaben liegt im Sanierungsgebiet Potsdamer Mitte, Block IV - eine Materialbemusterung mit dem Bereich Denkmalpflege und dem Bereich Stadtraum-Mitte der Landeshauptstadt Potsdam ist daher erforderlich.
Leistungsumfang:
- Beschaffung je 2 physischer Musterstücke beider Ziegelarten (Oberfläche, Farbe, Textur) inkl. Produktdatenblätter und Farbmustertafeln
- Bereitstellung der Muster mind. 10 Werktage vor Bemusterungstermin
- Terminkoordination über den Sanierungsträger (AG vermittelt Kontakt)
- Teilnahme am gemeinsamen Bemusterungstermin mit Denkmalpflege und Stadtraum-Mitte (gebündelt, beide Ziegelarten in einem Termin)
- Ggf. Nachbemusterung bei Beanstandung (max. 1 Runde einkalkuliert)
- Kurzes Bemusterungsprotokoll (Datum, Teilnehmer, Freigabe)
Hinweis: Einbau der Dachziegel erst nach schriftlicher Freigabe durch Denkmalpflege/Stadtraum-Mitte zulässig. AN hat AG spätestens 4 Wochen vor Einbaubeginn auf ausstehende Bemusterung hinzuweisen.
Menge: 1,000 psch

**04.07.0002 Bemusterung Dachflächenfenster**
*** Pauschalposition
*** EP-Aufgliederung gefordert
Materialbemusterung der unter Pos. 04.04.05.0002 ausgeschriebenen Dachflächenfenster mit Klapp-Schwingflügel vor finaler Auftragserteilung. Das Bauvorhaben liegt im Sanierungsgebiet Potsdamer Mitte, Block IV - eine Materialbemusterung mit dem Bereich Denkmalpflege und dem Bereich Stadtraum-Mitte der Landeshauptstadt Potsdam ist daher erforderlich.
Leistungsumfang:
- Bereitstellung von Musterstücken oder Produktmappen (Rahmenmaterial, Oberflächenfarbe/-beschichtung, Verglasung) inkl. Produktdatenblätter und Farbmustertafeln des Herstellers
- Bereitstellung der Unterlagen mind. 10 Werktage vor Bemusterungstermin
- Terminkoordination über den Sanierungsträger (AG vermittelt Kontakt)
- Teilnahme am gemeinsamen Bemusterungstermin mit Denkmalpflege und Stadtraum-Mitte - nach Möglichkeit gebündelt mit weiteren Fassadenbauteilen desselben Termins
- Ggf. Nachbemusterung bei Beanstandung (max. 1 Runde einkalkuliert)
- Kurzes Bemusterungsprotokoll (Datum, Teilnehmer, Freigabe)
Hinweis: Einbau der Dachziegel erst nach schriftlicher Freigabe durch Denkmalpflege/Stadtraum-Mitte zulässig. AN hat AG spätestens 4 Wochen vor Einbaubeginn auf ausstehende Bemusterung hinzuweisen.
Menge: 1,000 psch

### Titel 05 Klempnerarbeiten

#### Untertitel 05.01 Technische Vorbemerkungen

*Hinweis: Technische Vorbemerkungen*
DIN-Normen, Vorschriften und Richtlinien:
Es gelten alle DIN-Vorschriften, sowie alle weiteren
Richtlinien, Verordnungen, Merkblätter,
Verarbeitungsrichtlinien etc., die durch die Ausführung
berührt werden jeweils in der neuesten Fassung.

- VOB/C DIN 18 339 - Klempnerarbeiten
- DIN EN 485 Aluminium und Aluminiumlegierungen-Bänder, Bleche und Platten
- DIN EN 507 Dachdeckungsprodukte aus Metallblech Aluminium
- DIN EN 795 - Persönliche Absturzschutzausrüstung, Anschlageinrichtungen
- DIN 4108 Wärmeschutz im Hochbau
- DIN 4102 Brandverhalten von Baustoffen und Bauteilen
- EN 12056 Schwerkraftentwässerungsanlagen innerhalb von Gebäuden

Die beschriebene Leistungen umfassen die komplette Lieferung aller erforderlichen Materialien und Zubehörteile frei Baustelle, einschl. der nötigen Transport- und sonstigen Nebenarbeiten.

#### Untertitel 05.02 Planung

**05.02.0001 Werkplanung**
*** Pauschalposition
*** EP-Aufgliederung gefordert
Erstellen von Werkstatt-, Verlege-, Montage- und Detailplänen nach Aufmaß vor Ort, Grundlage bilden die von der Planung zur Verfügung gestellte Statikunterlagen,
Übersichten, Konstruktions- und Ausführungszeichnungen, sowie die Ausführungsbeschreibungen dieses LVs.
Vorlage zur Prüfung und Freigabe an die Planer:in, in einem prüfbaren Maßstab, bei Bedarf erfolgt mind. eine Korrektur und Wiedervorlage bei der Planer:in. Korrekturen sind
einzupflegen. Zeiten für Erstellung und Prüfläufe sind einzukalkulieren. Erkennbar sein müssen sämtliche:
Attiken, Einbauteile, Übergänge, An -und Abschlussausbildungen, Unterkonstruktionen, etc.
Beginn und Lieferung von Aufmaß, Werkplanung und Werkstatik haben gem. der benannten Termine
und Fristen in den Anlagen/Formblättern dieser Ausschreibung zu erfolgen
Menge: 1,000 psch

#### Untertitel 05.03 Flachdachbereich

**05.03.0001 Kabeldurchführung Alu NW 100mm 180Grad L 800 mm D 0,7mm**
*** EP-Aufgliederung gefordert
STLB-Bau 2024-10 021
Kabeldurchführung aus Aluminium, Nennweite 100, 180 Grad,
Länge '800' mm, Dicke 0,7 mm, 2-teilig, mit Klebeflansch, Anschließen von Dampfsperre, Wärmedämmung und Abdichtung wird gesondert vergütet, Ausführung gemäß Einzelbeschreibung,
Einzelbeschreibungs-Nr 'Wärmegedämmt'
.
Menge: 3,000 St

**05.03.0002 Flachdachentlüfter Strangentlüfter Stahl verz NW 125mm L 800 mm D 0,7mm**
*** EP-Aufgliederung gefordert
STLB-Bau 2024-10 021
Flachdachentlüfter als Strangentlüfter aus verzinktem Stahl, Nennweite 125,
Länge '800' mm, Dicke 0,7 mm, 2-teilig, mit Anschlussbahn, Anschließen von Dampfsperre, Wärmedämmung und Abdichtung wird gesondert vergütet.
Menge: 25,000 St

**05.03.0003 Attikaspeier Alu D 1 mm Durchm. 150 mm L 700 mm**
*** EP-Aufgliederung gefordert
Attikaspeier d = 150 mm aus Edelstahl in einer Länge von
700 mm einschl. vorderen Schräganschnitt sowie hinteren
quadratischen Klebeanschluss aus Edelstahl inkl. Ausbohrung
DN = 150 mm.
Klebeanschluss ca. 300 x 300 mm.
Attikaspeier liefern, montieren und andichten.
Die Befestigung erfolgt in ein Attika aus innen gedämmten Mauuerwerk und Holzwerkstoff.
Menge: 3,000 St

**05.03.0004 Überhangstreifen-blech Wandanschluss Alu D 0,7mm Zuschnitt-B 167mm 4xgekantet**
*** EP-Aufgliederung gefordert
STLB-Bau 2024-10 022
Überhangstreifen/-blech für Wandanschluss, wärmegedämmt, aus Aluminium DIN EN 485 und DIN EN 507, Dicke 0,7 mm, beschichtet, Zuschnittbreite 167 mm, 4 x gekantet, Untergrund WDVS, mit Schrauben befestigen, Ausführung gemäß Zeichnung und Einzelbeschreibung,
Zeichnungs-Nr '1081-AR-DP-21101-VA'

Einzelbeschreibungs-Nr 'Beim Anschluss an der Brandwand an Nachbarwand im Westen und an Aufzugsschachtkopf'
.
Menge: 56,000 m

**05.03.0005 Wandanschluss Schutz Abdichtung Alu D 1mm 2xgekantet**
*** EP-Aufgliederung gefordert
STLB-Bau 2024-10 022
Wandanschluss, als Schutz vor mechanischer Beanspruchung der Abdichtung, aus Aluminium DIN EN 485 und DIN EN 507, beschichtet, Dicke 1 mm, 2 x gekantet, ohne Zwischenlage, in der Dachneigung abgetreppt, Neigung kleiner 3 Grad, Ausführung gemäß Zeichnung und Einzelbeschreibung,
Zeichnungs-Nr '1081-AR-DP-21101-VA'

Einzelbeschreibungs-Nr 'Zuschnittbreite 600 mm'
.
Menge: 69,000 m

**05.03.0006 Attikaabdeck. Alu D 1mm Zuschnitt-B 800mm 4xgekantet**
*** EP-Aufgliederung gefordert
STLB-Bau 2024-10 022
Attikaabdeckung aus Aluminium DIN EN 485 und DIN EN 507, Dicke 1 mm, beschichtet, Zuschnittbreite 800 mm, 4 x gekantet, einschl. Tropfkante als Falz, beidseitig, Nahtausbildung überlappt, verdeckt befestigen mit Vorstoßblechen, Untergrund Holzwerkstoff, zementgebunden, mit Gefälle, Ausführung gemäß Zeichnung,
Zeichnungs-Nr '1081-AR-DP-21101-VA'
.
Menge: 61,000 m

**05.03.0007 Attikaabdeck. Alu D 1mm Zuschnitt-B 333mm 4xgekantet**
*** EP-Aufgliederung gefordert
STLB-Bau 2024-10 022
Attikaabdeckung aus Aluminium DIN EN 485 und DIN EN 507, Dicke 1 mm, beschichtet, Zuschnittbreite 333 mm, 4 x gekantet, einschl. Tropfkante als Falz, beidseitig, Nahtausbildung überlappt, verdeckt befestigen mit Vorstoßblechen, Untergrund Holzwerkstoff, zementgebunden, mit Gefälle, Ausführung gemäß Zeichnung,
Zeichnungs-Nr '1081-AR-DP-24101-VA'
.
Menge: 8,000 m

#### Untertitel 05.04 Schrägdachbereich

**05.04.0001 Insektenschutz Lochstreifen Alu B 50mm Dachziegel**
*** EP-Aufgliederung gefordert
STLB-Bau 2024-10 020
Insektenschutz an der Traufe als Lochstreifen, aus Aluminium, Breite 50 mm, passend zur Deckung mit Biberschwanz-Dachziegeln, in Einzellängen über 2,5 bis 5 m, Ausführung gemäß Zeichnung,
Zeichnungs-Nr '1081-AR-DP-10503-VA'
.
Menge: 78,000 m

**05.04.0002 Insektenschutz Lochstreifen Alu B 50mm Dachziegel**
*** EP-Aufgliederung gefordert
STLB-Bau 2024-10 020
Insektenschutz am Pultdachfirst als Lochstreifen, aus Aluminium, Breite 50 mm, passend zur Deckung mit Biberschwanz-Dachziegeln, in Einzellängen über 2,5 bis 5 m, Ausführung gemäß Zeichnung,
Zeichnungs-Nr '1081-AR-DP-10503-VA'
.
Menge: 47,000 m

**05.04.0003 Ortgang Windfeder Alu D 1mm rot**
*** EP-Aufgliederung gefordert
Deckung der Ortgänge mit Windfeder, Aluminium DIN EN 485 und DIN EN 507 Zuschnittsbreite 350 - 450 mm, Dicke 1 mm, 3 x gekantet, passend zur Deckung mit Glattziegeln, beschichtet, Farbton rot, verdeckt befestigen mit Vorstoßblechen, Untergrund Holz, mit Gefälle in Dachneigung.
Menge: 18,300 m

**05.04.0004 Ortgang Windfeder Alu D 1mm rot**
*** EP-Aufgliederung gefordert
Deckung der Ortgänge mit Windfeder, Stahl verzinkt, Zuschnittsbreite 350 - 450 mm, Dicke 1 mm, 3 x gekantet, passend zur Deckung mit Biberschwanzziegeln, durchgefärbt, Farbton rot, verdeckt befestigen mit Vorstoßblechen, Untergrund Holz, mit Gefälle in Dachneigung.
Menge: 6,100 m

**05.04.0005 Pultdachabschluß Alu D 1mm Zuschnitt-B 400mm 2xgekantet**
*** EP-Aufgliederung gefordert
Pultdachabschluss Abdeckung aus Aluminium DIN EN 485 und DIN EN 507, Dicke 1 mm, beschichtet, Zuschnittbreite 400 mm, 2 x gekantet, Nahtausbildung gefalzt, verdeckt befestigen mit Vorstoßblechen, Untergrund Holz.
Menge: 47,000 m

**05.04.0006 Traufstreifen Alu D 1mm Zuschnitt-B 400mm 2xgekantet**
*** EP-Aufgliederung gefordert
STLB-Bau 2024-10 022
Traufstreifen als Rinneneinlauf aus Aluminium DIN EN 485 und DIN EN 507, Dicke 1 mm, beschichtet, Zuschnittbreite 400 mm, Nahtausbildung gefalzt, 2 x gekantet, einschl. Tropfkante als Schenkel, verdeckt befestigen mit Haften, Untergrund Holz, Ausführung gemäß Zeichnung,
Zeichnungs-Nr '1081-AR-DP-20101-VA'
.
Menge: 56,000 m

#### Untertitel 05.05 Entwässerung

**05.05.0001 Aufdachrinne Titanzink D 1mm Zuschnitt-B 667mm halbrund Rinnenhalter Spreize Alu**
*** EP-Aufgliederung gefordert
STLB-Bau 2025-04 022
Aufdachrinne, Bemessung DIN EN 12056-3 und DIN 1986-100, waagerecht, aus legiertem Zink DIN EN 988 (Titanzink), Dicke 1 mm, Zuschnittbreite 667 mm, halbrund, an Steildachtraufe, Nahtausbildung geklebt, befestigen mit Rinnenhaltern und Spreizen, aus Aluminium, 30/5 mm, auf Holzschalung mit Vordeckung, Achsabstand der Sparren 70 cm, Ausführung gemäß Zeichnung,
Zeichnungs-Nr '1081-AR-DP-20101-VA'
.
Menge: 55,000 m

**05.05.0002 Regenfallrohr Metall kreisförmig Gr.100 Titanzink D 0,8mm**
*** EP-Aufgliederung gefordert
STLB-Bau 2025-04 022
Regenfallrohr DIN EN 612, kreisförmig, Nenngröße 100, aus legiertem Zink DIN EN 988 (Titanzink), Dicke 0,8 mm, Längsnahtausbildung gelötet, befestigen mit Rohrschellen, an Mauerwerk, verputzt, Rohrschellenabstand 2 m, Ausführung gemäß Zeichnung,
Zeichnungs-Nr '1081-AR-DP-25102-VA'
.
Menge: 40,000 m

**05.05.0003 Revisionsöffnung Titanzink D 0,8mm Gr.100**
*** EP-Aufgliederung gefordert
STLB-Bau 2025-04 022
Revisionsöffnung in Regenfallrohr aus legiertem Zink DIN EN 988 (Titanzink), Dicke 0,8 mm, Nenngröße 100.
Menge: 3,000 St

**05.05.0004 Rohrbogen Titanzink D 0,8mm Gr.100 72Grad**
*** EP-Aufgliederung gefordert
STLB-Bau 2025-04 022
Rohrbogen für Regenfallrohr, aus legiertem Zink DIN EN 988 (Titanzink), Dicke 0,8 mm, Nenngröße 100, Krümmung 72 Grad.
Menge: 3,000 St

**05.05.0005 Regenstandrohr Guss kreisförmig Gr.100 L 1m**
*** EP-Aufgliederung gefordert
*** Grundposition ZZ 1.0
STLB-Bau 2024-10 022
Regenstandrohr aus Gusseisen, kreisförmig, Nenngröße 100, Länge 1 m, Befestigung mit Rohrschelle an Beton, durch Wärmedämmung und Luftschicht, Abstand der Fassade zum Befestigungsuntergrund 250 mm, einschl. Anschluss an die erdverlegte Leitung, Ausführung gemäß Zeichnung,
Zeichnungs-Nr '1081-AR-DP-25102-VA'
.
Menge: 3,000 St

#### Untertitel 05.06 Sonstige Leistungen

**05.06.0001 Außenfensterbank Strangpressprofil D 1,5mm B 230mm L 1200 mm**
*** EP-Aufgliederung gefordert
STLB-Bau 2024-10 022
Außenfensterbank aus Aluminium-Strangpressprofilen DIN EN 755-2, beschichtet, Dicke 1,5 mm, Breite 230 mm,
Länge '1200' mm, mit vorderer Abkantung und hinterer Aufkantung, Aufkantung mit Dichtungsanschlussprofil, Höhe der vorderen Abkantung 40 mm, Höhe der hinteren Aufkantung 20 mm, einschl. Antidröhnschicht, mit seitlichen Abschlüssen, verdeckt befestigen, Untergrund Aluminium, unterstopfen mit Faserdämmstoff, Ausführung gemäß Zeichnung,
Zeichnungs-Nr '1081-AR-DP-10602-VA, 1081-AR-DP-10711-VA, 1081-AR-DP-10807-VA'
.
Menge: 61,000 St

### Titel 06 Stundenlohnarbeiten

#### Untertitel 06.01 Regiearbeiten

*Hinweis: Stundenlohnarbeiten*
Die nachstehenden Verrechnungssätze sind unter Beachtung
der preisrechtlichen Vorschriften zu ermitteln und gelten
unabhängig von der Anzahl der abgerechneten Stunden. Sie
enthalten den tatsächlichen Lohn mit den Zuschlägen für
Gemeinkosten, Sozialkassenbeiträge, vermögenswirksame
Leistungen und dergleichen, sowie Lohn- und
Gehaltsnebenkosten. Zuschläge für Nacht-, Sonn- und
Feiertagsarbeiten sind jedoch nicht eingerechnet.
Aufsichtsstunden werden nur nach vorheriger Vereinbarung
vergütet. Sollte der Bieter über eine unten aufgeführte
Berufsgruppe nicht verfügen, hat er die nächsthöher qualifizierte
einzusetzen.
Stundenlohnarbeiten werden nur vergütet, wenn sie als solche
vor ihrem Beginn dem Umfang nach mit dem AG ausdrücklich
vereinbart wurden (§ 2 Abs. 10 VOB/B).
Stundenlohnzettel sind werktäglich zur Unterschrift vorzulegen.
Die nachstehenden Verrechnungssätze für die
Stundenlohnarbeiten gelten unabhängig von der Anzahl der
tatsächlich geleisteten Stunden.

**06.01.0001 Bauvorarbeiter-in sämtliche Kosten/Zuschläge**
*** EP-Aufgliederung gefordert
STLB-Bau 2024-10 091
Stundenlohnarbeiten durch Bauvorarbeiter/-in
der Verrechnungssatz für die jeweilige Arbeitskraft umfasst sämtliche Aufwendungen wie Lohn- und Gehaltskosten, Lohn- und Gehaltsnebenkosten, Zuschläge, lohngebundene und lohnabhängige Kosten, sonstige Sozialkosten, Gemeinkosten, Wagnis und Gewinn.
Menge: 10,000 h

**06.01.0002 Baufacharbeiter-in sämtliche Kosten/Zuschläge**
*** EP-Aufgliederung gefordert
STLB-Bau 2024-10 091
Stundenlohnarbeiten durch Baufacharbeiter/-in
der Verrechnungssatz für die jeweilige Arbeitskraft umfasst sämtliche Aufwendungen wie Lohn- und Gehaltskosten, Lohn- und Gehaltsnebenkosten, Zuschläge, lohngebundene und lohnabhängige Kosten, sonstige Sozialkosten, Gemeinkosten, Wagnis und Gewinn.
Menge: 20,000 h

**06.01.0003 Bauhelfer-in sämtliche Kosten/Zuschläge**
*** EP-Aufgliederung gefordert
STLB-Bau 2024-10 091
Stundenlohnarbeiten durch Bauhelfer/-in
der Verrechnungssatz für die jeweilige Arbeitskraft umfasst sämtliche Aufwendungen wie Lohn- und Gehaltskosten, Lohn- und Gehaltsnebenkosten, Zuschläge, lohngebundene und lohnabhängige Kosten, sonstige Sozialkosten, Gemeinkosten, Wagnis und Gewinn.
Menge: 25,000 h
